# Oberhausen_Essener-Str-66_CO2-Projekt
Angebotsaufforderung (GAEB DA XML 3.2, DA83)
Projekt: MO-055000-016
Währung: EUR
Bieterkommentare zugelassen: ja
Auftraggeber: Covivio Immobilien GmbH, Essener Str. 66, 46047; Vergabenummer: 31201
Erstellt mit: GXML Toolbox V3.3 R20230829, iTWO_64 V24.0.454, 20.05.2025

## Allgemeines zum Leistungsverzeichnis
Allgemeines zum Leistungsverzeichnis
Bei der Maßnahme handelt es sich um den 2. Bauabschnitt (Gesamter Firmenparkplatz)

Hinweise zur Bauausführung

Die Baumaßnahme ist in Abstimmung mit der Bauleitung, dem Auftraggeber und der Stadt Oberhausen durchzuführen. Die Baustelle muss jederzeit sicher eingezäunt und gemäß den Vorgaben  gesichert und beschildert sein.

Die Maßnahme befindet sich auf einem privaten Grundstück der Covivio Immobilien GmbH im Gewerbegebiet Neue Mitte in Oberhausen. Es wird der Firmenparkplatz der Covivio Immobilien GmbH, Essener Str. 66, 46047 Oberhausen erneuert.
Beim Bau ist durch den AN zu gewährleisten, dass der Ausbau nach den geltenen technischen Standards durchgeführt wird und eine spätere Abnahme sichergestellt ist.

Das komplette LV einschl. Vorbemerkungen hat auf der Baustelle vorzuliegen.

Vor Baubeginn hat der Auftragnehmer schriftlich die Personen zu benennen, die für die Baumaßnahme unterschriftsberechtigt sind.

Art und Umfang der Leistungen

Die Leistungen umfassen die Arbeiten und Lieferungen für den Umbau der gesamten Parkplatzfläche. Es ist die bestehende Asphaltdecke zu fräsen und das anfallende Material ist witterungsgeschützt zu lagern. Das Bodengutachten vom 18. Juli 2024 (Dr. Meinecke & Schmidt) wird Bestandteil des Vertrags.
Der genaue Umfang der durchzuführenden Erschließungsarbeiten ist aus den beigefügten Planungsunterlagen sowie den Ausschreibungsunterlagen zu entnehmen.

## Vorbemerkungen zum LV
1. Allgemeines

Die bestehende Asphaltfläche auf dem Firmengelände (bis 20 cm Mächtigkeit) ist zu fräsen. Das Fräsgut soll im Bestand verbleiben und Teil der neuen Tragschicht werden. Rin Teil des Fräsguts ist aufgrund der PAK-Gehalte fachgerecht zu entsorgen. Weitere Oberflächenbefestigungen oder Hindernisse sind zu entfernen. Im Anschluss ist aufbauend auf dem Fräsgut, Schotter aufzubringen, zu verdichten und die gesamte Fläche ist neu zu Asphaltieren. In diesem Zuge werden sämtliche Randeinfassungen erneuert. Die Sinkkästen sind teilweise neu zu setzen inklusive Leitungen bis zum Anschluss an den Bestandskanal, bzw. die Sinkkästen sind entsprechend der neuen Höhengestaltung zu regulierten.

Versorger:

Einbauteile wie Schieberkappen, Hydranten, Kanalschachtdeckel und Straßenabläufe sind der neu zu erstellenden (Verkehrs-)Oberfläche höhentechnisch und fluchtgerecht anzupassen (Anrampungen siehe LV). Die hierfür notwendigen Aufwendungen sind in die entsprechenden Einheitspreise einzurechnen.

1.1 Lage der Baustelle

Die Baumaßnahme liegt in Oberhausen. Der Firmenparkplatz erstreckt sich über die Flurstücke 83, 84, 151,197, 198, 199, 242, 243, 244 und 253, Flur 016, Gemarkung Oberhausen.
Der Bieter hat vor Angebotsabgabe die Örtlichkeiten zu besichtigen. Eine gemeinsame Besichtigung mit dem AG ist nicht vorgesehen.
Alle beschriebenen Leistungen beinhalten grundsätzlich auch die Lieferung der Baustoffe und Bauteile einschließlich Abladen und Lagern auf der Baustelle. Kosten für die Zwischenlagerung von Baustoffen und Bauteilen sind in die entsprechenden Einheitspreise einzurechnen. Eventuelle Kosten für die Zwischenlagerung von Baustoffen und Bauteilen auf öffentlicher Verkehrsfläche außerhalb des Baufeldes, die dann durch das Straßenverkehrsamt erhoben werden, sind ebenfalls in die Einheitspreise der entsprechenden Positionen einzurechnen.

1.2 Hauptleistungen

Straßenbau:
ca.  8.100 m²  Asphalt fräsen
davon  2.700 m²Asphalt entsorgen
ca.  6.400 m²  FSS herstellen
ca.  6.400 m²  STS herstellen
ca.  6.400 m²  Asphaltieren
ca.  750 m  Hochbord setzen
ca.  750 m  Rundbord setzen
ca.  1.800 m  Flussbahn setzen

1.4 Vergütung

Die Pauschalen, z.B. für die Baustelleneinrichtung, werden bei den Abschlagszahlungen grundsätzlich anteilig im Verhältnis der bis dahin erbrachten Leistung berechnet.

2. Verkehrssicherung, Absperren und Kennzeichnen der Baustelle

Bei der Durchführung der ausgeschriebenen Arbeiten müssen die einschlägigen Vorschriften zum Schutz der Bevölkerung und der Umwelt unbedingt eingehalten werden. Eine sorgfältige Auswahl der vorgeschriebenen Bauverfahren und Baumaschinen und Geräte ist hierfür unabdingbar. Alle Aufwendungen, die sich hieraus ergeben, sind mit den Einheitspreisen des Leistungsverzeichnisses abgegolten. Evtl. Aufwendungen, die sich aus einer Verletzung geltender Bestimmungen ergeben, gehen zu Lasten des Auftragnehmers.

Sämtliche dafür notwendigen Aufwendungen nach RSA und StVO, die dafür notwendigen Provisorien (Kalkstein, Stahlplatten etc. zu den Eingängen, Einfahrten o.ä.) sowie alle Aufwendungen aus Genehmigungen und Auflagen, die sich aus einer erforderlichen Sonntag- oder Nachtarbeit ergeben sind in die Einheitspreise einzurechnen.

Die Kennzeichnung der Baustelle mit den erforderlichen Verkehrs-, Hinweis- und Umleitungsschildern, Abschrankungen, Schutz- und Sicherheitseinrichtungen, Vorhalten und Beleuchten der hierfür benötigten Geräte hat im Einverständnis und mit Genehmigung des Straßenverkehrsamtes zu erfolgen (sofern erforderlich). Die Betriebskosten der Beleuchtungseinrichtungen sowie sämtliche Kosten für die Gestellung, Aufstellung, Umbau, Unterhaltung und Abbau der erforderlichen Beschilderung, Beleuchtung und Abschrankung sind in die Pos. "Baustelleneinrichtung" einzurechnen.

Sämtliche Absperrgeräte müssen der StVO und RSA entsprechen und retroreflektierend ausgerüstet sein. Die Einfriedungen sind während der Dunkelheit vorschriftsmäßig zu beleuchten. Der AN trägt die volle Verantwortung für die Beachtung sämtlicher Sicherheitsvorschriften und haftet für alle Folgen, die durch Nichtbefolgung dieser Vorschriften entstehen.

Des Weiteren sind die Anwohner ggf. schriftlich per Hauswurfzettel o.ä. auf unvermeidbare Behinderungen, Änderung der Verkehrsführungssituation, Dauer etc. hinzuweisen (dies erfogt in Abstimmung mit der Covivio Immobilien GmbH).

3. Baudurchführung

3.1 Lagerflächen und Arbeitsstreifen

Die Flächen im Baustellenbereich dürfen nur so zur Zwischenlagerung genutzt werden, dass die unter Punkt Allgemeines und Verkehrssicherung genannten Bedingungen erfüllt werden können. Die Zwischenlagerung erfolgt ebenfalls auf dem Firmengelände, im nördlichen Bereich. Der Lagerort wird vor Ort mit der Covivio und der BL abgestimmt.

Städtische Flächen sind nicht vorgesehen.

Den Anordnungen der Bauüberwachung ist Folge zu leisten.

3.2 Auftragserteilung

Beim Ausschreibungsverfahren handelt es sich um eine freihändige Vergabe.

Vom Auftragnehmer wird bei der Auftragserteilung eine Urkalkulation gefordert, die beim AG hinterlegt wird.

3.3 Baufristen, Bauablauf

Die Koordination und zeitgleich enge Abstimmung der auszuführenden Gewerke haben durch den AN zu erfolgen.
Eine straßenverkehrsrechtliche Anordnung ist rechtzeitig beim Straßenverkehrsamt zu beantragen (sofern erforderlich).
Der Baubeginn erfolgt spätestens 14 Tage nach schriftlicher Auftragserteilung oder in Abstimmung mit dem AG.
Witterungsbedingte Arbeitsunterbrechungen dürfen die Bauzeit nicht verlängern und sind durch zusätzliches Personal wieder auszugleichen.
Ein detaillierter Bauzeitenplan ist nach Auftragserteilung und vor Baubeginn dem AG vorzulegen. Der Zeitplan wird abschließend verbindlich mit dem AG abgestimmt.

Zur Umsetzung und Abstimmung der Maßnahme finden Baubesprechungen mit dem AG statt. Hierzu werden Baubesprechungsprotokolle durch die BL angefertigt. Diese sind kurzfristig den am Bau Beteiligten schriftlich / per E-Mail vorzulegen.

Die vorhandenen Höhenpunkte sind vom Vermesser des Auftragnehmers zu überprüfen. Es erfogt keine gesonderte Vergütung für die Prüfung der Höhenpunkte.

3.4 Planunterlagen

Straßenbau:
Planunterlagen AP Straßen
LP1  LP Straßenbau  M 1:250 Übersicht
LS1  LS Straßenbau mit Gradiente  M 1:500/100
QP1  Querprofile Achse 1  M 1:100/100
QP2  Querprofile Achse 2  M 1:50/50
QP3  Querprofile Achse 3  M 1:50/50

3.5 Bäume

Bei den Bauarbeiten, insbesondere bei den Ausschachtungsarbeiten, ist auf die vorhandenen Bäume Rücksicht zu nehmen. Zum Schutz der Bäume (Krone, Stamm und Wurzeln) notwendige Maßnahmen sind in diesem Leistungsverzeichnis enthalten. Vor der Baumfällung ist die Erforderlichkeit einer Fällgenehmigung mit dem AG abzustimmen.

3.6 Gewässer

Der AN hat sicherzustellen, dass durch die Bauausführung keine Verschmutzung der Umgebung, der Gewässer (Grundwasser) und der anliegenden Grundstücke durch Bau- und Betriebsstoffe und andere Materialien eintritt. Die Haftpflicht zum Schutz von Grundwasser und sonstigen Gewässern bei Verunreinigung verbleibt in jedem Fall beim AN, zu dessen Lasten auch eventuelle Schadenersatzansprüche gehen.

3.7 Immissionsschutz / Emissionsschutz / Generelles zur Auswahl der Geräte und Verfahren

Bei der Durchführung der ausgeschriebenen Arbeiten müssen die einschlägigen Vorschriften zum Schutz der Bevölkerung und der Umwelt unbedingt eingehalten werden. Eine sorgfältige Auswahl der vorgesehenen Bauverfahren sowie Baumaschinen und -geräte ist hierfür unabdingbar.
Alle Aufwendungen, die sich hieraus ergeben, sind mit den Einheitspreisen des Leistungsverzeichnisses abgegolten. Weiterhin gehen eventuelle Aufwendungen, die sich aus einer Verletzung geltender Bestimmungen ergeben, zu Lasten des AN.

Beim Einsatz von Baugeräten ist folgendes zu beachten:
Es dürfen nur schallgedämpfte Baugeräte nach dem Immissionsschutzgesetz eingesetzt werden. Tatsächliche Werte sind auf Verlangen nachzuweisen.

3.8 Kampfmittel

Die Kampfmittelauskunft vom 19.07.2023 liegt dem AN vor und ist zu beachten.

Die Durchführung aller bodeneingreifenden Baumaßnahmen haben mit der gebotenen Vorsicht zu erfolgen. Werden während der Bauarbeiten Kampfmittel bzw. nicht erkennbare Gegenstände gefunden, sind die Arbeiten an der Fundstelle sofort einzustellen, die Fundstelle abzusperren, die örtliche Bauüberwachung und das städtische Ordnungsamt zu benachrichtigen.

Für die eventuelle Sicherung und Beseitigung von Kampfmitteln hat der AN die Erdarbeiten im Stundenlohn auszuführen. Stillstandskosten, die sich auf der Baustelle bei Kampfmittelfunden ergeben, werden auf Nachweis vergütet.

3.9 Schutz von Gebäuden und Grundstücken

Siehe auch Position Beweissicherung.

Gebäude, Grundstücke und Anlagen jeder Art, die durch die Bauarbeiten berührt oder gefährdet werden können, müssen vom Auftragnehmer vor Baubeginn genau auf ihre Sicherheit und Beschaffenheit untersucht werden.
Erforderlichenfalls sind bei vorhandenen Schäden an Bauwerken Gipsmarken anzubringen und Risse fotografisch festzuhalten.

Jede Möglichkeit einer Gefährdung hat der Auftragnehmer dem Auftraggeber sofort schriftlich mitzuteilen und besondere Sicherheitsmaßnahmen zu treffen. Unterlässt der Auftragnehmer die sofortige Anzeige der erkennbaren Schäden, so ist er für alle Nachteile, die dem Auftraggeber entstehen, haftbar.

Zum Schutz der Gebäude, Grundstücke und Anlagen hat der Auftragnehmer Vorsichtsmaßnahmen zunächst ohne besondere Vergütung zu treffen. Die das übliche Maß übersteigenden Maßnahmen sind im Einvernehmen mit dem Auftraggeber zu vereinbaren und werden in diesem Falle besonders vergütet.

4. Baustoffprüfungen

Materialprüfungen und Prüfungen am Baukörper werden vom AG nur als Kontrollprüfung durchgeführt. Die Kosten für Prüfungen mit negativem Ergebnis werden dem AN in Rechnung gestellt. Sonstige Prüfungen werden vom AN durchgeführt.

4.1 Güte-, Prüfzeugnisse und Eignungsnachweise

Vor Beginn der Arbeiten sind Güte-, Prüfzeugnisse bzw. Eignungsnachweise der zum Einbau vorgesehenen Materialien beizubringen.

Eignungsnachweise sind so rechtzeitig vorzulegen, dass ggf. Änderungen vorgenommen werden können.

Liegen dem AG von ihm anerkannte Eignungsnachweise für Standardrezepturen bzw. Materialmuster vor, kann der AN auf eine besondere Vorlage verzichten. Dies gilt für alle gelieferten Materialien.

4.2 Eigenüberwachungsprüfungen

Neben den in den technischen Regelwerken und Vorschriften (z.B. ZTV La-StB 2018) nach Art und Umfang beschriebenen Prüfungen sind folgende Eigenüberwachungsprüfungen  vom AN vorzunehmen:

Straßenbau: - 1 Lastplattendruckversuch je Schicht (FSS, STS, Erdplanum)

5. Tagesberichte

Während der gesamten Bauzeit sind Tagesberichte zu erstellen und der Bauüberwachung wöchentlich zu übergeben. Außer Wetter, Temperatur, Belegschaftsstärke sind insbesondere die getätigten Leistungen, der Geräteeinsatz und die Baustofflieferungen aufzuführen.

6. Wiegekarten

Die Originalwiegekarten sind täglich bzw. zeitnah bei Lieferung auszuhändigen. Sie müssen folgende Angaben aufweisen: eine maschinelle Eingangs- und Ausgangswägung, sowie das Nettogewicht, den Namen der Baustelle und die ausführende Firma, das Lieferwerk, amtliches Kennzeichen des Fahrzeuges, die Bezeichnung des Wägegutes und die Unterschrift des Wägers, ggf. Angabe des Wägers. Die Wiegekarten sind zu nummerieren und müssen mit maschinellem Datum und Uhrzeit versehen sein.
Wiegekarten ohne diese Angaben oder verspätet abgegebene Wiegekarten werden nicht anerkannt. Die Wiegekarten sind mit fortlaufenden Nummern, Wägungen, Materialart und Lieferfirma in die Tagesberichte einzutragen.

Ist in einer Leistungsverzeichnisposition eine Einbaudicke vorgegeben, so erfolgt die Abrechnung nach den vorgeschriebenen Einbaudicken. Der Nachweis ist über Originalwiegekarten oder andere Verfahren durchzuführen.

7. Versorgungsleitungen

Der AN hat sich vor Beginn der Bauarbeiten von den Leitungseigentümern, wie z. B. T-Com, Rheinisch Westfälische Wasserwerksgesellschaft, Emscher Lippe Energie GmbH, Evonik Fernwärme GmbH, unitymedia, Veba, Hüls etc. aktuelle Unterlagen über die Lage der Versorgungsleitungen zu beschaffen und sich anschließend von den betroffenen Versorgern örtlich einweisen zu lassen. Notwendige Leitungssicherungen sind rechtzeitig mit den betreffenden Versorgungsunternehmen abzustimmen. Behinderungen daraus werden nicht anerkannt. Beschädigungen an vorhandenen Leitungen gehen zu Lasten des AN.

Freigelegte Leitungen müssen entsprechend den Auflagen der Leitungseigentümer abgesichert werden. Die freigelegten Wasserleitungen sind ggf. gegen Frost zu schützen. Unter dem Titel/Position "Kreuzungen mit Versorgungsleitungen" sind die Kosten zu erfassen.

Entsprechend dem Baufortschritt hat sich der AN von den jeweiligen Versorgungsunternehmen über die Lage von Hausanschlussleitungen, Schiebern/Armaturen, Schachtbauwerken und deren Abmessungen und dgl. örtlich einweisen zu lassen. Diese Einweisung ist so rechtzeitig zu beantragen, dass Behinderungen des Bauablaufes hierdurch nicht entstehen.

Zur Schlussabnahme hat der AN den Nachweis über die Kappenabnahme der Versorgungsträger vorzulegen.

8. Vermessungsarbeiten

Der AN erhält einmalig vor Beginn des Erd- und Kanalbaus (einschließlich Baustraße und Kanalschächte) und einmalig vor Beginn des Straßenendausbaus die Straßenbegrenzung durch einen Vermesser angezeigt (einschließlich der Übergabe der Daten als DWG-Datei).  Während der Bauphase ist es die Aufgabe des AN die übergebenen Messpunkte entsprechend zu sichern. Alle ansonsten zusätzlich benötigten Vermessungsarbeiten zum Erbringen der Leistungen des LV's sind durch den AN auf eigene Rechnung zu beauftragen.
Die vom AN auszuführenden Messungen sind nach den anerkannten Regeln der Messtechnik vorzunehmen. Für die Sicherung und Unterhaltung der übergebenen und örtlich angezeigten Punkte sowie die Ermittlung und Herstellung aller übrigen Absteckungs- und Höhenwerte ist der AN allein verantwortlich.

8.1 Bestandspläne und TV- Befahrung
-

9. Sauberkeit der Baustelle

Aufgenommenes unbrauchbares bzw. nicht mehr verwendungsfähiges Material ist unverzüglich abzufahren. Eventuelle kurzfristige Zwischenlagerungen von Baumaterialien sind so zu erfolgen, dass keine Belästigungen für die Verkehrsteilnehmer bzw. MA und Besucher der Covivio auftreten können. Die Bauüberwachung ist berechtigt, nach einmaliger vergeblicher Aufforderung an den AN unbrauchbares Material durch Dritte beseitigen zu lassen. Die Aufforderung ist in den Tagesberichten festzuhalten. Die Kosten gehen zu Lasten des AN.

Im freien Gelände bleibt die Zwischenlagerung des Bodens der Disposition des AN überlassen. Alle Schieber der Gas- und Wasserrohre, Hydranten und Schächte der Versorgungsträger müssen leicht zugängig und sofort benutzbar erhalten werden. Die Lagerung von Baumaterialien auf Gehwegen ist nur in Ausnahmefällen zulässig.

Der abzufahrende Boden ist vom AN sofort von der Baustelle zu entfernen bzw. gemäß aktuellen Richtlinien ordnungsgemäß zu entsorgen.

10. Bodengutachten, Bodenarten und Grundwasserstand

Das der Ausschreibung beiliegende Bodengutachten vom 19.07.2024 des Büros Dr. Meinecke & Schmidt aus Herten-Westerholt wird Vertragsbestandteil und ist zu beachten.

10.1 Bodenaushub und Bodenlagerung

Der im Plangebiet ausgehobene, brauchbare Boden ist innerhalb des Baugebietes seitlich zu lagern und muss durch den AN ordnungsgemäß und witterungsgeschützt zwischengelagert werden. Die sich eventuell ergebenen Schwierigkeiten der Bodenlagerung, des Materialtransportes etc., sind bei der Preisermittlung in den jeweiligen Positionen zu berücksichtigen. Der Boden aus den Arbeitsstrecken sollte möglichst innerhalb der Trasse wieder eingebaut werden. Der Baufortschritt ist so zu regeln, dass der Aushubboden unmittelbar zum Verfüllen der fertigen Kanalstrecke verwendet werden kann. Der übrige Boden sowie der zum Verfüllen der Baugrube nicht geeigneter Boden ist vom AN sofort abzufahren. Torf und humoser Sand ist grundsätzlich durch verdichtungsfähigen Boden zu ersetzen. Im freien Gelände bleibt die Zwischenlagerung des Bodens der Disposition des AN überlassen. Hierbei ist die Weisung der örtlichen Bauüberwachung zu beachten. Der Wasserabfluss in den Straßenrinnen und Gräben darf nicht unterbrochen werden.
Der Boden muss eventuell vor Wiedereinbau zum Teil durch z.B. Kalkung so aufbereitet werden, dass er wieder eingebaut werden kann. Hier sind auch die Anmerkungen im Bodengutachten zu beachten.

Alle Schieber der Gas- und Wasserohre, Hydranten und Schächte der Post bzw. Fernwärme müssen leicht zugänglich und sofort nutzbar erhalten werden. Die Lagerung von Baumaterialien auf Gehwegen ist nur in Ausnahmefällen zulässig, an Straßenbäumen ganz untersagt.

10.2 Wasserhaltung

Das der Ausschreibung beiliegende Bodengutachten ist zu beachten.

Werden bei den Bauarbeiten Boden- und Grundwasserverunreinigungen angetroffen, so sind die Arbeiten unverzüglich einzustellen und der zuständige Fachbereich der Stadt Oberhausen einzuschalten. Der Fachbereich entscheidet über das weitere Vorgehen.

Die Arbeitsschutzvorschriften sind zu beachten. Die Überwachung und Sicherstellung dieser Auflagen obliegen der Bauleitung des AN.

Während der Herstellung und bis zur Erhärtung der Bauwerke darf sich in den Baugruben kein Wasser ansammeln. Für die Wasserhaltung wird folgende Regelung getroffen:
Sofern keine Wasserhaltungsanlage erforderlich ist, ist das Grundwasser bzw. Schichtenwasser durch eine Drainleitung abzuführen.
Falls nur Tageswasser anfällt und die Baugrube von Natur aus oder durch Einwirkung einer Grundwasserhaltungsanlage trocken bleibt, entfällt die Verlegung der Drainleitung. Hierüber entscheidet die örtliche Bauüberwachung. Die Drainage wird mit lfd. Meter verlegter Leitung bezahlt, wobei das Wegpumpen des ansammelnden Wassers aus dem Pumpensumpf in den EP einzurechnen ist. Im Bedarfsfall können auch zwei oder mehr Drainagestränge verlegt werden. Hierüber entscheidet die örtliche Bauüberwachung.
Bei Schwerkraft- oder Vakuumtiefbrunnen ist der Einzugsbereich und Menge des abzuziehenden Grund-/Schichtenwasser vorab zu ermitteln und zu kontrollieren, um bauliche Schäden an Gebäuden im Bestand zu vermeiden. Alle diesbezüglichen Kosten sind in die entsprechende(n) Position(en) einzurechnen.

10.3 Entsorgung von teerhaltigem Straßenaufbruch

Die Entsorgung teerhaltigen Straßenaufbruchs  inklusive Transport übernimmt der AN.

Hinweis zum Umgang mit teerhaltigen Bestandteilen im Straßenaufbruch:
Der teerhaltige Straßenaufbruch ist zu entsorgen. Die Kosten des Transportes und der Entsorgung übernimmt der AN.

Folgende Schutzmaßnahmen sind einzuhalten:
- der teerhaltige Straßenbelag darf nicht erwärmt werden
- erforderliche Trennschnitte sind im Nassschneideverfahren auszuführen
- beim Lösen und Laden der teerhaltigen Materialien ist die Entwicklung
  von Staub zwingend zu vermeiden.
- Hautkontakt mit den teerhaltigen Materialien ist auszuschließen, von den
  betroffenen Mitarbeitern sind Schutzhandschuhe zu tragen
- Bei der Arbeit nicht essen, trinken oder rauchen
- Vor den Pausen und nach Schichtende Hände und Gesicht gründlich reinigen
- Arbeitskleidung vor Verlassen der Baustelle ausziehen
- die mit dem Lösen, Aussortieren und Laden der teerhaltigen Materialien
  beschäftigten Mitarbeiter sind vom AN entsprechend einzuweisen.

11. Abrechnung

Bei der Abrechnung werden die vorgenannten Vertragsbreiten bzw. die DIN EN 1610 zugrunde gelegt. Darüber hinaus gehende Mehrbreiten müssen von der Bauüberwachung ausdrücklich angegeben werden. Die Tiefe ergibt sich aus dem Höhenunterschied der Straßen - bzw. Geländeoberkante und der Ausschachtungssohle. Für jede Haltung wird der Abrechnung die gemittelte Tiefe des Randes der benachbarten Schachtbaugruben zugrunde gelegt. In unebenem Gelände werden die Höhen nach Bedarf an Zwischenpunkten genommen und entsprechend berücksichtigt. Die Länge des Rohrgrabens wird jeweils von den Mittelpunkten der anschließenden Schächte gemessen. Die Länge der verlegten Rohrleitung wird von der Innenkante der Schachtwandung gemessen. Die Länge des Schachtoberteils einschließlich Schachthals (Konus) wird von Oberkante Schachtunterteil bzw. Oberkante Abdeckplatte (gemauerter Schacht) oder Übergangsplatte bis Unterkante Rahmen der Schachtabdeckung ermittelt.

Für den Straßenbau sind alle abrechnungstechnisch relevanten nicht überbauten (sichtbaren) Positionen aus Alt- und Neubestand sowie die Abtragsprofile für die Positionen Bodenaushub sind mengenmäßig zu ermitteln.

Der Schlussrechnung ist eine Abrechnungszeichnung beizufügen, aus der alle zur Abrechnung erforderlichen Maße der einzelnen Abrechnungspositionen ersichtlich sein müssen.

12. Abnahme Kanalbau/Straßenbau

Folgende Unterlagen müssen dem AG mindestens 14 Werktage vor Abnahme vorliegen:

        - Liefer- und Materialnachweise
        - Wiegekarten
        - Entsorgungsnachweise (falls erforderlich)

13. Zusätzliche Technische Vertragsbedingungen

Bei der Ausführung der Bauarbeiten sind folgende zusätzliche technische Vertragsbedingungen in ihrer jeweils bei der Veröffentlichung der Baumaßnahme gültigen Fassung anzuwenden:

ZTV E-StB
Zusätzliche Technische Vertragsbedingungen und Richtlinien für Erdarbeiten
im Straßenbau

ZTV Verm  StB
Zusätzliche Technische Vertragsbedingungen und Richtlinien für die Bauvermessung im Straßenbau

ZTV Ew-StB
Zusätzliche Technische Vertragsbedingungen und Richtlinien für den Bau von
Entwässerungseinrichtungen im Straßenbau

ZTV Asphalt-StB
Zusätzliche Technische Vertragsbedingungen und Richtlinien für den Bau von
Verkehrsflächenbefestigungen

ZTV A-StB
Zusätzliche Technische Vertragsbedingungen und Richtlinien für Aufgrabungen
in Verkehrsflächen

ZTV Fug-StB
Zusätzliche Technische Vertragsbedingungen und Richtlinien für Fugen in Verkehrsflächen

ZTV Pflaster-StB
Zusätzliche Technische Vertragsbedingungen und Richtlinien zur Herstellung
von Pflasterdecken

ZTV-ING,
Zusätzliche Technische Vertragsbedingungen und Richtlinien für Ingenieurbauten, Ausgabe

ZTV La-StB
Zusätzliche Technische Vertragsbedingungen und Richtlinien für Landschaftsbauarbeiten im Straßenbau

ZTV-SA
Zusätzliche Technische Vertragsbedingungen und Richtlinien für Sicherungsarbeiten an Arbeitsstellen an Straßen

ZTV-M
Zusätzliche Technische Vertragsbedingungen und Richtlinien für Markierungen
auf Straßen

ZTV SoB-StB
Zusätzliche Technische Vertragsbedingungen und Richtlinien für den Bau von
Schichten ohne Bindemittel

ZTV-EL Netze
Zusätzliche Technische Vertragsbedingungen zur Erstellung elektrotechnischer
Anlagen im Siel- und Sammlernetz

RAS-LP4
Richtlinien für die Anlage von Straßen, Abschnitt 4: Schutz von Bäumen, Vegetationsbeständen und Tieren bei Baumaßnahmen. Dieses in Verbindung mit
der DIN 18920 „Vegetationstechnik im Landschaftsbau, Schutz von Bäumen,
Pflanzenbeständen und Vegetationsflächen bei Baumaßnahmen“

14. Bau- und Abbruchabfälle - gem. Kreislaufwirtschafts- und Abfallgesetz

Die Entsorgung der Bau- und Abbruchabfälle gemäß Abfallschlüssel erfolgt vom Auftragnehmer. Vor Beginn der Baumaßnahme wird der Auftragnehmer die Entsorgungswege für die anfallenden Abfälle nachweisen.

15. Nachunternehmer

Siehe den Vergabeunterlagen beigefügte Erklärung

16. Nebenleistungen (Entsprechend der VOB)
Es gilt die VOB!
Zu den Nebenleistungen gehören unter anderem die nachfolgend aufgeführten Nebenleistungen, soweit sie nicht in den Positionen des Leistungsverzeichnisses erfasst sind:

- Abladen und ordnungsgemäßes Lagern sämtlicher gelieferten Stoffe.
- Aufrechterhalten des Verkehrs auf den Zufahrtsstraßen und wegen, soweit diese für die  Baustellentransporte und Bauarbeiten in Anspruch genommen werden.
- Unterhaltung, Reinigung und Instand setzen aller während der Bauarbeiten benutzten öffentlichen und privaten Wege und Straßen in den vor Baubeginn angetroffenen Zustand. Nach Abschluss der Instandsetzungsarbeiten hat der Auftragnehmer auf Verlangen des AG Freistellungsbescheinigungen der Eigentümer vorzulegen. Vor Baubeginn ist mit den  Unterhaltungspflichtigen der Zustand der Straßen und Wege schriftlich festzuhalten und ggf. durch Fotos zu dokumentieren.
- Wiederherstellung von als Arbeitsstreifen bzw. als Lagerplatz genutztem Gelände, so dass es in gleicher Weise wie vor Baubeginn genutzt werden kann.
- Herstellen, Unterhalten und Beseitigen von provisorischen Rampen, Einschnitten, Transportbrücken und Fahrstreifen, soweit diese für Bauarbeiten erforderlich sind. Für dieses Arbeiten ist das Einverständnis des Auftraggebers erforderlich.

17. Stundenlohnarbeiten

Stundenlohnarbeiten werden nur vergütet, wenn sie ausdrücklich von der Bauüberwachung angeordnet wurden. Auf den Stundenzettel müssen u.a. Baustellenbezeichnung, Tag der Leistung, Anzahl der Beschäftigten, Arbeitsstunden, geliefertes Material und Art der Leistung beschrieben sein.

18. Nebenangebote

MINDESTANFORDERUNGEN FÜR NEBENANGEBOTE

Ausführungsfristen Nebenangebote mit Verkürzung der Ausführungs- und Verkehrsbeschränkungsfrist sind nicht zugelassen.

Nebenangebote auf Verwendung anderer Materialien sind zugelassen. Ausgeschlossen ist die Verwendung von Asphaltgranulat.

19. Sonstiges

Vor Beginn der Arbeiten sind auf Anforderung der Bauüberwachung Gütezeugnisse und Eignungsnachweise der zum Einbau vorgesehen Materialien beizubringen.

20. Ausführungsfristen

Die Fristen sind verbindliche Vertragsfristen. Für die zu erbringenden Leistungen werden folgende Bauzeiten vorgegeben:

I.  Straßenbau:  120 AT

Mit den Arbeiten soll 14 Tage nach Aufttragserteilung oder vorheriger Absprache mit dem AG begonnen werden. Ab diesem Zeitpunkt zählt die vorgegebene Bauzeit.
Die angegebene Bauzeit beinhaltet bereits witterungsbedingte Arbeitsausfalltage.
Für die Zeit der Bauarbeiten ist sicherzustellen, dass eventuell anfallendes Wasser im Kanalnetz eventuell abgepumpt wird. Die Kosten sind durch den AN zu
tragen und müssen in die EP des Kanalbau einkalkuliert werden.
Eine Änderung der Ausführungszeit kann nur mit Zustimmung des AG erfolgen. Für die Baumaßnahme ist ein verbindlicher und detailierter Bauzeitenplan sofort nach der Auftragserteilung auf Anordnung des AG innerhalb von 5 Werkstagen abzugeben. Der Bauzeitenplan wird Vertragsbestandteil.

20.1 Kampfmittelräumdienst

siehe 3.8

21. Planunterlagen

Folgende Planunterlagen werden 1-fach zur Verfügung gestellt:

siehe 3.4 und Ausschreibungsunterlagen

22. Kosten

Die Kosten und die Erschwernisse, die sich aus den Vorbemerkungen ergeben, sind in die jeweiligen EP's bzw. in die OZ "Baustelleneinrichtung" einzurechnen.
Das mit dem Bauablauf in 2 Bauabschnitten bedingte mehrmalige An- und Abrücken des AN ist in die EP der einzelnen Position einzurechnen und wird nicht gesondert vergütet.

23. Abgabe des Angebotes

Es werden Sondervorschläge zugelassen. Die evtl. Sondervorschläge müssen vollständig ausgefüllt sein (Massenbeschreibung, Einheitspreise etc.) und Zeichnungen, Skizzen und eine Baubeschreibung enthalten.
Die Sondervorschläge müssen mit Nettosumme, Mehrwertsteuer und Gesamtsumme abschließen.
Zur Bearbeitung erhalten Sie Lang- und Kurztext der Ausschreibung. Bei Unklarheiten in den Texten ist mit dem Sachbearbeiter Rücksprache zu nehmen. Bei Angebotsabgabe ist nur der Kurztext einzureichen. Gleichzeitig liegt den Angebotsunterlagen das LV im GAEB-Standard als D83,P83 und X83 bei.
Nach Fertigstellung des Angebotes ist vom Bieter eine GAEB-Angebotsdatei D84,P84 oder X84 zu übersenden.

24. Vergabe der Leistungen

Beim Ausschreibungsverfahren handelt es sich um eine freihändige Vergabe.

## 31201 Ausbau Firmenparkplatz Covivio - 2. Bauabschnitt
Datum: 20.05.2025

### Bereich 01 BAUSTELLENEINRICHTUNG

#### Titel 01.1 Baustelleneinrichtung, Baubüro, SiGeKo

*Hinweis: Hinweis zu den Arbeitsflächen*
Arbeitsflächen stehen innerhalb der Baufelder zur
Verfügung. Bei Mehrbedarf hat der AN Flächen auf eigene Kosten anzumieten und ist für die Wiederherstellung dieser Flächen selbst verantwortlich. Die Kosten hierfür sind in die Einheitspreise einzurechnen.

Hinweis Rettungsfahrzeuge

Es ist darauf zu achten, dass in allen öffentlichen Bereichen der Einsatz von Polizei, Feuerwehr, Unfall- und Krankenfahrzeugen gewährleistet ist.

Hinweis Straßenreinigung

Während der gesamten Bauzeit sind sämtliche in Anspruch genommenen öffentlichen Straßen und Wege regelmäßig (mind. 1 x täglich) mit einer nass aufnehmenden Kehrmaschine  zu reinigen. Die Arbeiten sind in die Baustelleneinrichtungsposition  einzukalkulieren und werden nicht gesondert vergütet. Schäden an den Zuwegungen zur Baustelle sind unverzüglich zu beheben. Der ursprüngliche Zustand ist mit gleichwertigem Material wiederherzustellen.

**01.1.010 Baustelleneinrichtung**
*** Pauschalposition
Die Baustelleneinrichtung im erforderlichen Umfang zur Ausführung aller ausgeschriebenen Leistungen einrichten,über die Dauer der Bauzeit vorhalten und abräumen. Anfuhr und Aufstellen aller für die Bauausführung erforderlichen Einrichtungen wie Geräte, Maschinen, Bauwagen, Tagesunterkunftsräume, Sanitäranlagen usw., sowie Wasser- und Stromanschlüsse sowie Beschaffung der erforderlichen Anschlüsse. Die Baustelleneinrichtung ist gem. Arbeitsstättenverordnung herzustellen. Die eingesetzten Container, Tagesunterkünfte und Sanitäranlagen haben der Arbeitsstättenverordnung (ArbStV) und Arbeitsstättenrichtlinien (ASR) zu entsprechen.

Insbesondere wird auf das notwendige Vorhandensein von
Feuerlöschern und Erste-Hilfe-Kästen hingewiesen.

Sicherung und Kennzeichnung der vorhandenen Anlagen zum Schutz vor Beschädigungen nach Wahl des AN fachgerecht herstellen.

Das Umsetzen im Zuge des Baufortschrittes, innerhalb des Baustellenbereichs ist in diese Position einzukalkulieren.

Die Vergütung für diese Position wird
- zu 40% bei Aufnahme der Arbeiten
- zu 40% entsprechend dem Baufortschritt vergütet.
Die Restsumme wird nach Abbau und Abfuhr
der gesamten Baustelleneinrichtung gezahlt.
Menge: 1,000 psch

**01.1.020 Beweissicherung**
*** Pauschalposition
Vor Beginn der Arbeiten ist durch fotografische Dokumentation und Aufmaß über den vorhandenen Zustand  der baulich in Anspruch genommenen Flächen und der angrenzenden Flächen, alle baulichen Anlagen (Gebäude außen und innen, Einfriedungen, sonstige Einrichtungen etc.), sowie Bäume und sonstige Bepflanzungen zu erstellen.
Die Dokumentation der sich im Einflussbereich der Bauarbeiten befindlichen Anlagen ist vollständig und unzweifelhaft zu belegen und muss umfassend und genau den Zustand wiedergeben. Insbesondere ist für das Haus Essener Str. 66 (Hauptverwaltung Immeo) vor Beginn der Erdarbeiten eine Beweissicherung durchzuführen.
Die entsprechenden Unterlagen sind dem AG vor dem Baubeginn zu übergeben.
Falls es nach Abschluss der Bauarbeiten zu Unstimmigkeiten aufgrund unvollständiger oder unklarer Beweissicherung kommt, ist der AG berechtigt, festzulegen, welche Wiederherstellungsmaßnahmen und in welchem Umfang diese vom AN durchzuführen sind, um den Ursprungszustand wiederherzustellen.
Eine Vergütung der durch unvollständiger oder unklarer Beweissicherung erforderlichen Arbeiten erfolgt ausdrücklich nicht.
Menge: 1,000 psch

#### Titel 01.2 Verkehrssicherung

*Hinweis: Hinweis zur Verkehrssicherung*
Hinweis zur Verkehrssicherung

Verkehrsregelung, -führung und -sicherung obliegen dem Auftragnehmer innerhalb der vertraglichen Vereinbarungen. Baustellen an oder in öffentlichen Verkehrsflächen sind durch stabile, entsprechend der Straßenverkehrsordnung bzw. der zusätzlichen technischen Vertragsbedingungen und Richtlinien für Sicherungsarbeiten an Arbeitsstellen an Straßen (ZTV - SA), Ausgabe 2023, rot-weiß markierte
Absperrgeräte abzusichern. Sämtliche Zufahrten und Einmündungen sind ständig befahrbar zu halten. Der Anliegerverkehr sowie die Zuwegung für Ver- und Entsorgungs- und Notfallfahrzeuge sind während der Bauzeit aufrecht zu erhalten. Für die verkehrstechnischen Sicherungen von Arbeitsstellen wird die ZTV-SA 23 sowie die RSA in der jeweils gültigen Fassung Vertragsbestandteil. Über die Verkehrsführung und Beschilderung der Baustelle sind vom AN der
zuständigen Straßenverkehrsbehörde mind. 4 Wochen vor Baubeginn die erforderlichen Beschilderungspläne mit Antrag auf Erteilung der Anordnung zu verkehrsrechtlichen Sicherungen von Arbeitsstellen an Straßen sowie von Verkehrsregelung/-beschränkung (§ 45 Abs. 1, 6, 7 StVO) vorzulegen. Zuständige Straßenverkehrsbehörde ist das Ordnungsamt der Stadt Oberhausen. Die Kosten für das Anfertigen der Verkehrsanträge und die Genehmigungsgebühren sind in den Einheitspreis der nachfolgenden Position einzurechnen. Für Schäden, die infolge unzureichender oder unsachgemäßen Sicherungsmaßnahmen entstehen, haftet alleine der AN.

Aufbruchgenehmigung:
baustellenmanagement@oberhausen.de

Verkehrsrechtliche Anordnung:
Frau Graß Tel.:0208/825-2659

**01.2.010 Verkehrssicherung - Genehmigungsverfahren**
*** Pauschalposition
Einholen aller Verkehrsgenehmigungen bei der örtlich zuständigen Straßenverkehrsbehörde (einschl. Entrichtung der Gebühr) für die gesamte Baumaßnahme.  In die Position einzurechnen sind alle hierfür erforderlichen Termine mit Ordnungsamt, Polizei, Feuerwehr, Bauleitung etc., bei deren Sitz oder im Rahmen von einzelnen oder mehreren Ortsbesichtigungen. Im Zuge der Baumaßnahme erforderliche Ergänzungen zur ursprünglich erteilten Genehmigung werden nicht gesondert vergütet.
Menge: 1,000 psch

**01.2.020 Verkehrszeichen 'aufstellen u. beseitigen'**
Verkehrszeichen aller Art mit versetzbarem Pfahl aufstellen, für die Dauer der vertraglichen Ausführungsfrist vorhalten, entsprechend Baufortschritt umsetzen und beseitigen. Ausführung voll rückstrahlend.
Menge: 25,000 St

**01.2.030 Absperrschranken 'aufstellen u. beseitigen'**
Absperrschranken aufstellen, vorhalten, umsetzen und beseitigen
Menge: 25,000 St

**01.2.040 Absperrbaken 'aufstellen u. beseitigen'**
Absperrbaken aufstellen, vorhalten, umsetzen und beseitigen
Menge: 20,000 St

**01.2.050 Hinweistafeln - bis 2,0 m2 - m. Schrift**
Verkehrstafeln als Hinweisschilder für die Regelung
des Verkehrs entsprechend der STVO und den Angaben der
Straßenverkehrsbehörde anfertigen, antransportieren,
aufstellen, evtl. mehrmals umstellen, vorhalten und
nach Ende der Baumaßnahme abbauen und abfahren.
Größe der Tafeln bis zu 2,0 m2. Die Beschriftung der
Tafeln nach Angabe der Straßenverkehrsbehörde ist im Preis enthalten.
Menge: 2,000 St

**01.2.060 Lichtzeichenanl. auf-, u. abbauen**
Lichtzeichenanlage für Straßenverkehr mit und ohne Gegenverkehrsregelung DIN 57832 und VDE 0832 auf,-und abbauen. Ausstattung: 2 Signalanlagen 3-farbig ohne Fußgängeranzeige mit automatischer Steuerung. Abstand der Signalanlagen bis 55 m. Ausführung für die Herstellung der  neuen Zu-& Ausfahrt.
Menge: 1,000 St

**01.2.070 Betrieb, Bedienung und Überwachung Gegenverkehrsregelung**
*** Pauschalposition
Betrieb, Bedienung, Vorhaltung und Überwachung der vorbeschriebenen Baustellensignalanlagen an allen Tagen in der Zeit von 0 bis 24 Uhr. Vorhaltezeitraum: Von Aufnahme der Bauarbeiten bis zur restlosen Fertigstellung entsprechend Bauablauf.
Menge: 1,000 psch

**01.2.080 Fahrbahnmarkier. Haltelinie herstellen,beseitigen**
Gelbe Fahrbahnmarkierung nach StVO als Haltelinie, Werkstoff nach Wahl des AN, Strichbreite 25 cm, auf bituminösem Belag herstellen und beseitigen. Abgerechnet wird die Länge der Markierungsstriche.
Menge: 10,000 m

**01.2.090 Fahrbahnmarkier. Schmalstrich herstellen, beseitigen**
Gelbe Fahrbahnmarkierung nach StVO als durchgehender Schmalstrich, Werkstoff nach Wahl des AN, Strichbreite 10 cm, auf bituminösem Belag herstellen und beseitigen. Abgerechnet wird die Länge der Markierungsstriche.
Menge: 10,000 m

**01.2.100 Fahrbahnmarkier. unterbroch.Schmal herstellen,beseitigen**
Gelbe Fahrbahnmarkierung nach StVO als Leitlinienmarkierung mit unterbrochenem Schmalstrich, Werkstoff nach Wahl des AN, Strichbreite 10 cm, auf bituminösem Belag herstellen und beseitigen. Abgerechnet wird die Länge der Markierungsstriche.
Menge: 10,000 m

**01.2.110 Schmalstrich als Parkflächenmarkierung, 0,12 m breit, die die Parkstände oder Parkflächen teilweise oder ganz begrenzen, herstellen.**
Schmalstrich als Parkflächenmarkierung, 0,12 m breit,
die die Parkstände oder Parkflächen teilweise oder ganz begrenzen,an den Ecken quer zur Fahrbahn abgeschlossen,
herstellen.
Menge: 750,000 m

**01.2.120 Bauzaun, 2 m hoch, einrichten, vorhalten, räumen.**
Bauzaun, auf unbefestigtem und befestigtem Untergrund,
nicht unterkriechbar, aus Einzelelementen, verzinkter
Stahlrohrrahmen vergittert, mit Standfüßen,
Zaunoberkante über OK Gelände 2,0 m.
Die einzelnen Bauzaunelemente sind durch
Verbindungsteile fest und unverrückbar miteinander zu
verschrauben. Der Bauzaun ist für den jeweiligen
Bauabschnitt aufzustellen und vorzuhalten und innerhalb
der Bauabschnitte zu transportieren. Das
arbeitstägliche, auch mehrmalige, Öffnen und Schließen,
sowie das Herstellen, Umsetzen und Räumen des Bauzauns
ist in den EP einzukalkulieren.
Die Sicherung und Einfriedung von Lager- und/oder
Bauflächen ist nicht Bestandteil dieser Position und
ist als Baustelleneinrichtung in die Einheitspreise
einzurechnen.

Abgerechnet wird die Länge des aufgebauten Bauzauns
parallel zum Rohrgraben einmalig auf jeder Seite.
Menge: 250,000 lfm

**01.2.130 Überfahrten Verkehrslast SLW 60**
Überfahrten für verkehrstechnische Belange liefern (Stahlplatten), verkehrssicher einbauen (anrampen), warten, für die Dauer der Nutzung vorhalten, aufnehmen und abtransportieren. Einschließlich der erforderlichen Auflagerausbildung und Herstellung etwaiger erforderlicher Anrampungen. Für eine Verkehrslast SLW 60. Abgerechnet wird nach m² überdeckter Baugrube unter Berücksichtigung der Sollgrabenbreiten. Ein geprüfter statischer Nachweis ist unaufgefordert ohne besondere Vergütung vorzulegen. Ein bis zu dreimaliges Öffnen und wieder Abdecken der Baugrube einschließlich seitlicher Lagerung der Abdeckung pro Tag ist für die Länge der Bauzeit einzurechnen. Überfahrten, welche baubetrieblichen Belangen dienen, sind in die Position Baustelleneinrichtung einzurechnen und werden in dieser Position nicht vergütet.
Menge: 30,000 m2

### Bereich 02 Vorbereitende Arbeiten

*Hinweis: Vorbereitende Arbeiten*
Folgende Leistungen sind in die Einheitspreise
einzukalkulieren:

Behinderungen bei der Aufnahme der Oberflächen bzw. beim Erdaushub durch Einbauten, wie Schächte, Sinkkästen, Schieberkappen etc.. Diese können in den Planunterlagen eingesehen werden.

Die städt. Einrichtungen zur Entwässerung sind während der Bauarbeiten zu sichern und nach Beendigung zu säubern.

Die Vermeidung nach Maßgabe der aufgrund § 23 und 24 Kreislaufwirtschafts- und Abfallgesetz (KrW-/AbfG) erlassenen Rechtsverordnungen, die Verwertung und Beseitigung von Abfällen unterliegen der Überwachung durch die zuständige Behörde.

Abfälle, wie Erdaushub, Straßenaufbruch und Bauschutt, soweit diese nicht durch Schadstoffe verunreinigt sind, und die als Baustoffe auch an anderer Stelle wieder eingesetzt werden können, sind - wenn erforderlich -, einer Aufbereitung zuzuführen. Dies trifft in der Regel für alle aufgebrochenen Materialien aus dem Straßenbau zu. Nicht wiederaufzubereitende Materialien sind einer behördlich zugelassenen Deponie als Abfallstoff zuzuführen. Darüber ist auf Verlangen ein Nachweis zu erbringen

*Hinweis: Vorbemerkung zur Entsorgung*
Vorbemerkung zur Entsorgung

Allgemeines
Gebundener Straßenaufbruch kann als Recycling-Baustoff
gemäß unter Berücksichtigung des LANUV-Arbeitsblattes 47 "Teerhaltiger Straßenaufbruch und Ausbauasphalt" (2021) bis zu einem Wiederverwertungsgrenzwert von 25 mg/kg polycyclischen aromatischen Kohlenwasserstoffen (PAK(EPA) wiederverwertet werden. Die entsprechende
Wiederverwertung für diese Ausbaumaterialien wird
deshalb nicht gesondert ausgeschrieben und ist in die vorgesehenen Aushub-/Aufbruchpositionen einzukalkulieren.

Gleiches gilt für Anschüttungen und natürlich
anstehende Böden/Sedimente (Locker-/Festgesteine).
Allerdings beträgt hier der Wiederverwertungsgrenzwert
für Anschüttungen mit mehr als 10 % mineralischen
Fremdbestandteilen nach EBV 20 mg/kg PAK16
(EPA) bzw. 25 µg/l PAK15 (EPA) ohne Naphthalin und Methylnaphtaline.

Abfälle im Sinne des Kreislaufwirtschaftgesetzes (KrWG)
- z.B. Bau- und Abbruchmaterialien, Erdaushub etc. -
sind vorrangig zu verwerten. Abfälle, die nicht
verwertet werden können, sind gemäß
Kreislaufwirtschaftgesetzes (KrWG) zu beseitigen. Dabei
wird zwischen nicht gefährlichen Abfällen, nicht
gefährlichen aber kontaminierten Abfällen und
gefährlichen Abfällen unterschieden. Alle diese
anfallenden Abfälle sind durch den AN wiederzuverwerten
bzw. zu beseitigen.

Abfälle im Sinne des Kreislaufwirtschaftsgesetzes
(KrWG) der im Leistungsverzeichnis enthaltenen
Zulagepositionen für nicht gefährliche aber
kontaminierte Abfälle und gefährliche Abfälle sind
entsprechend ihrer Abfallschlüsselnummer einer für sie
zugelassenen Entsorgungsanlage/Deponie zuzuführen.

Nicht gefährliches und nicht kontaminiertes
Aushubmaterial bzw. sonstige Stoffe sind wie folgt zu behandeln und werden nicht gesondert ausgeschrieben:

-  Wiederverwertbares Aushubmaterial/sonstige Stoffe
aller im Leistungsverzeichnis enthaltenen Positionen
sind im Sinne des  Kreislaufwirtschaftsgesetzes (KrWG)
vorrangig  einer Verwertung zuzuführen (Abfall zur
Verwertung).
-  Nicht wiederverwertbares Aushubmaterial/sonstige
Stoffe aller im  Leistungsverzeichnis  enthaltenen
Positionen können auf einer Deponie nach  den
gesetzlichen Bestimmungen (KrWG) geordnet beseitigt
werden (Abfall zur  Beseitigung).

Der Nachweis über die Verwertung/Beseitigung (gemäß
Nachweisverordnung) aller Aushubmaterialen bzw. der
sonstigen Stoffe ist spätestens mit der Schlussrechnung
zu erbringen.

Auskünfte zu diesem Thema können zugelassene
Entsorgungsfachbetriebe und die untere
Abfallwirtschaftsbehörde erteilen.

Die Entgelte für die Verwertung/Beseitigung ggf.
erforderliche Nachweise sowie chemische Untersuchungen
sind in die Einheitspreise einzukalkulieren.

#### Titel 02.1 Oberboden- und Kulturarbeiten

**02.1.010 Oberboden abtragen und für Wiedereinbau lagern**
Oberboden (Mutterboden) gem. Deklarierung des Bodengutachten, im Mittel 0,2 m dick, lösen, abheben und in Mieten im Bereich der Baustelle für einen späteren Wiedereinbau fachgerecht lagern.
Die Hinweise aus dem Bodengutachten des Büros Dr. Meinecke & Schmidt sind zu berücksichtigen.

Aus den Bereichen: Grünanlagen
Menge: 5,000 m3

**02.1.020 Oberboden abtragen, in Miete setzen, verladen und abfahren**
Oberboden (Mutterboden) gem. Deklarierung des Bodengutachten, im Mittel 0,2 m dick, lösen, abheben und auf bauseits vorhandene Maschinen zur Abfuhr verladen und abfahren. Eine bauseitige Zwischenlagerung ist in den EP mit einzukalkulieren. Die Entsorgung hat fachgerecht zu erfolgen und ist entsrechend einzukalkulieren.
Die Hinweise aus dem Bodengutachten sind zu berück-sichtigen.

Aus den Bereichen:
Grünflächen

Mengenermittlung nach Aufmaß an der Entnahmestelle.
Menge: 5,000 m3

**02.1.030 Mit Oberboden angedeckte Flächen ansäen.**
Feinplanum herrichten, Grassamenmischung
Landschaftsrasen, RSM 7.1.1 - Landschaftsrasen B ohne
Kräuter. Saatgutmenge 20 g/m2, die Saatgutmischung ist
mit Gräsersorten auszustatten, die in der RSM/FLL in
die höchste Eignungsstufe eingeordnet sind, Flächen
andrücken bzw. leicht anwalzen.
Menge: 1800,000 m2

**02.1.040 Oberboden liefern und i.M. 30 cm dick andecken.**
unbelasteten Oberboden liefern und in einer Dicke von i.M. 30 cm im Bereich von ebenen und geneignten Flächen andecken.
Der Herkunftsnachweis ist vor Einbau der örtlichen Bauleitung vorzulegen.
Menge: 540,000 m3

**02.1.050 Wurzelstöcke über 25 cm bis 50 cm Durchm. roden. Die anfallenden Stoffe entsorgen.**
Wurzelstöcke über 25 cm bis 50 cm Durchmesser
- in Höhe des Fällschnittes gemessen -
- Höhe des Fällschnittes ca. 1,0 m über dem Boden -
roden bzw. ausfräsen.
Das Erdloch mit geeignetem Material bis auf
Planumshöhe verfüllen und gemäß ZTV E-StB
verdichten.
Die anfallenden Stoffe und das unbrauchbare
Erdreich aufladen, zu einer Recyclinganlage bzw. Deponie abfahren und gemäß Vorbemerkungen entsorgen.
Menge: 3,000 St

**02.1.060 Dichtschicht liefern und einbauen**
Mineralische Dichtschicht aus bindigem Boden mit kf-Wert von 10^-8, Bodenklasse 4 gemäß DIN 18300, innerhalb des verbauten Kanalgrabens liefern und fachgerecht einbauen und verdichten. Der Dichtboden muss an die Oberkante der umliegenden vorhandene Dichtschicht exakt angeschlossen werden, damit auch das Gefälle wieder hergestellt wird. Erschwernisse zur Ausführung der Arbeiten sind in die Position einzukalkulieren.
Das Material ist getrennt vom weiteren Bodenaushub zu lagern und während der Lagerung vor Durchnässung zu schützen.

Stärke der Dichtschicht: ca. 30 cm
Menge: 540,000 m3

#### Titel 02.2 Straßenaufbrüche

*Hinweis: Vorbemerkungen Straßenaufbrüche*
Vorbemerkungen Straßenaufbrüche

Vor Baubeginn ist gemeinsam mit einem Beauftragten des
AG nicht wiederverwendbares Material zu protokollieren.

Das ohne die erforderliche Sorgfalt aufgenommene
zerstörte Material ist vom AN ohne besondere Vergütung
zu ersetzen.

**02.2.010 Bit. Befestigung schneiden**
Bituminöse Befestigung geradlinig mittels
Fugenschneider schneiden. Nachträglicher Rückschnitt
ist mit einzurechnen. Anfallendes Material ist durch
den AN von der Baustelle zu entfernen.
Dicke der bituminösen Befestigung  bis 20 cm.

Bereich: Firmenparkplatz und Zuwegungen (Zu-Ausfahrten)
Menge: 750,000 m

**02.2.020 bitu. Asphaltbefestigung bis 10 cm fräsen/abbrechen und vor Ort lassen**
Bituminöse Asphaltbefestigung der Fahrbahn bis 10 cm dick auf Schotter,-Setz-, Schüttpacklageunterbau oder Pflaster aufbrechen/fräsen und vor Ort belassen. Das Material ist so zu zerkleinern, dass es als Oberbau/Tragschicht unter dem geplanten Asphaltaufbau verwendet/verdichtet werden kann.
Der teerfreie Asphalt der Verwertungsklasse A soll vor Ort bleiben und als Unterbau dienen.
Menge: 4050,000 m2

**02.2.030 bitu. Asphaltbefestigung bis 20 cm fräsen/abbrechen und vor Ort lassen**
Bituminöse Asphaltbefestigung der Fahrbahn bis 20 cm dick auf Schotter,-Setz-, Schüttpacklageunterbau oder Pflaster aufbrechen/fräsen und vor Ort belassen. Das Material ist so zu zerkleinern, dass es als Oberbau/Tragschicht unter dem geplanten Asphaltaufbau verwendet/verdichtet werden kann.
Der teerfreie Asphalt der Verwertungsklasse A soll vor Ort bleiben und als Unterbau dienen.
Menge: 1350,000 m2

**02.2.040 bituminöse Asphaltbefestigung bis 10 cm aufnehmen und abfahren**
bituminöse Asphaltbefestigung der Fahrbahn bis 10 cm dick auf Schotter,-Setz-, Schüttpacklageunterbau oder Pflaster aufbrechen/fräsen, laden und abfahren.

Teerhaltiger Asphalt
PAK-Konzentration > 1.000 mg/kg
Es handelt sich um gefährlichen Abfall

Das Abbruchmaterial/Fräsgut ist fachgerecht zu entsorgen. Entsprechende Entsorgungsnachweise sind zu erbringen.
Einschl. Transport- und Entsorgungskosten.
Menge: 2025,000 m2

**02.2.050 bituminöse Asphaltbefestigung 11-20 cm aufnehmen und abfahren**
bituminöse Asphaltbefestigung der Fahrbahn 11-20 cm dick auf Schotter,-Setz-, Schüttpacklageunterbau oder Pflaster aufbrechen/fräsen, laden und entsorgen. Bei dickeren Schichten wird der Einheitspreis linear umgerechnet.

Teerhaltiger Asphalt
PAK-Konzentration > 1.000 mg/kg
Es handelt sich um gefährlichen Abfall

Das Abbruchmaterial/Fräsgut ist fachgerecht zu entsorgen. Entsprechende Entsorgungsnachweise sind zu erbringen.
Einschl. Transport- und Entsorgungskosten.
Menge: 675,000 m2

**02.2.060 Ungebundene Tragschicht aufnehmen, lagern, in Fahrbahnen**
Vorhandenes Schottertrag- und Frostschutzschicht (Auffüllungen, Hochofenschlacke, Ziegel), im Mittel 20 cm dick, aufbrechen, aufnehmen und einbaufähig lagern. Das Material ist bei zusammenhängenden Packlagen erschütterungsarm zu trennen.

Hinweis: Das Material soll als FSS/ RCL wiedereingebaut werden.

Anmerkung:
Bei Mehr- oder Minderstärken wird die Menge proportional berechnet.
Menge: 8100,000 m2

**02.2.070 Tiefbordsteine aufnehmen, abfahren.**
Tiefbordsteine jeder Art und Größe, in Beton versetzt,
einschl. Betonfundament aufnehmen bzw. abbrechen
und die Aufbruchmaterialien gemäß Vorbemerkungen
entsorgen.
Menge: 400,000 m

**02.2.080 Bordsteine aufnehmen, abfahren.**
Bordsteine sämtlicher Arten und Größen in Beton
versetzt, einschl. Fundament und Rückenstütze aus
Beton, aufnehmen und einer Recyclinganlage zuführen.
Einschl. Transport- und Entsorgungskosten.
Menge: 1300,000 m

**02.2.090 Gehwegplatten aufnehmen, abfahren.**
Plattenbelag aufnehmen, in Teilflächen, Art: Betonplatten verschiedener Abmessungen, verlegt in Sand/Brechsand, Plattendicke 4-6 cm, anfallende Stoffe entsorgen, einschl. Entsorgungskosten.
Menge: 50,000 m2

**02.2.100 Betonpflaster aufnehmen, abfahren.**
Pflaster aufnehmen, Beton-Verbundpflaster, Dicke 80 mm,Bettung aus Sand, Dicke ca. 4 cm aufnehmen und entsorgen, in Teilflächen, Gehwegen und Parkflächen. Fugenfüllung aus Sand/Brechsand. Anfallende Stoffe entsorgen, einschl. Entsorgungskosten.
Menge: 170,000 m2

**02.2.110 Betonsteinpflaster aufnehmen, säubern und lagern**
Pflaster aufnehmen, Beton-Verbundpflaster, Dicke 80 mm, Bettung aus Sand, Dicke ca. 4 cm aufnehmen und lagern,in Teilflächen, Gehwegen und Parkflächen. Fugenfüllung aus Sand/Brechsand. Steine säubern und nach besonderer Anordnung des AG innerhalb der Baustelle lagern.
Menge: 150,000 m2

**02.2.120 einzeilige Rinnenbahn o.ä. aufnehmen, abfahren.**
Entwässerungsrinne einschl. Bettung aufnehmen, aus Betonformsteinen, Bordrinnensteine, einzeilig. Bettung aus Beton, Dicke über 10 bis 15 cm. Anfallende Stoffe entsorgen, einschl. Entsorgungskosten.
Menge: 1500,000 m

**02.2.130 Straßeneinlauf aufnehmen und entsorgen**
Straßeneinbauten freilegen, Straßeneinläufe, eingebaut
in bituminöse Oberbauschichten, aufnehmen, und
entsorgen, einschl. Erdarbeiten und fachmännischen Trennen der Anschlussleitung. Anfallender Schutt
entsorgen, einschl. Entsorgungskosten.
Menge: 40,000 St

**02.2.140 Ausstattung aufn. Wiederverwendung 'Verschlusskappe Absperrschiebe**
Ausstattungsgegenstand aufnehmen, auf der Baustelle zur Wiederverwendung lagern, Art: Verschlusskappe mit Deckel für Gestänge eines Absperrschiebers einer Wasser- oder Gasleitung in Gehwegen oder Fahrbahnen aus Stahlguss, Abmessungen rechteckig, rund oder oval, bis 20 x 20 cm, bis 20 cm Durchmesser oder 26/36 cm, Höhe ca. 25 cm.
Menge: 12,000 St

**02.2.150 Ausstattung aufn. 'Schachtabdeckungen' und entsorgen**
Ausstattungsgegenstand aufnehmen, Material entsorgen,
einschl. Entsorgungskosten. Art: Schachtabdeckungen.
D=625 bis 800 mm, Kl. D 400 aus Stahl und Beton.
Menge: 10,000 St

**02.2.160 Asphaltmischgut Anrampungen**
Asphaltmischgut, für Anrampungen im Bordsteinbereich
oder ähnlichem nach Wahl des AN herstellen und nach
Gebrauch entfernen, einschl. Vorbereiten des
Untergrundes und Säubern der Einbaustellen Material
aufnehmen und entsorgen, einschl. Entsorgungskosten,
Ausführung in Teilmengen.
Menge: 3,000 t

**02.2.170 Schilder entsorgen mit Pfosten und Fundament**
Pfosten,mit und ohne Verkehrszeichen,
in einem Betonfundament versetzt,
komplett aufnehmen bzw. abbrechen.
Die erforderliche Ausschachtung im
Homogenbereich 1 (Auffüllungen) ist in den
Einheitspreis einzurechnen.
Die Fundamentlöcher mit geeignetem Material
bis auf Planumshöhe verfüllen und
gemäß ZTV E-StB verdichten.
Die nicht wiederverwendbaren Aufbruchstoffe
und Bauteile und den überschüssigen Boden
getrennt aufladen,
zu einer Recyclinganlage bzw. Deponie abfahren
und gemäß Vorbemerkungen entsorgen.
Menge: 10,000 St

**02.2.180 Pfosten entsorgen mit Fundament**
Pfosten,mit und ohne Verkehrszeichen,
in einem Betonfundament versetzt,
komplett aufnehmen bzw. abbrechen.
Die erforderliche Ausschachtung im
Homogenbereich 1 (Auffüllungen) ist in den
Einheitspreis einzurechnen.
Die Fundamentlöcher mit geeignetem Material
bis auf Planumshöhe verfüllen und
gemäß ZTV E-StB verdichten.
Die nicht wiederverwendbaren Aufbruchstoffe
und Bauteile und den überschüssigen Boden
getrennt aufladen,
zu einer Recyclinganlage bzw. Deponie abfahren
und gemäß Vorbemerkungen entsorgen.
Menge: 10,000 St

**02.2.190 Beleuchtungsmast bis 20 m hoch ausbauen und entsorgen**
Katalog-Nr. 66-4-1 Straßenbau/Straßenbau/320.8. 4.10
Beleuchtungsmast bis 20 m hoch mit bis zu vier Leuchten einschließlich des Betonfundamentes ausbauen, aufladen und entsorgen. Das Fundamentloch mit geeignetem Material verfüllen und verdichten. Die Stromleitungen sind entsprechend zu unterbrechen und zu sichern.
Menge: 1,000 Stck

### Bereich 03 ERDARBEITEN UND VERBAU

*Hinweis: Wichtiger Hinweis zu den Erdarbeiten*
Erdarbeiten für Gräben und Schachtgruben werden nach tatsächlichem Aufmaß, jedoch höchstens wie in der ZTV AWAR beschrieben abgerechnet.

Das Fördern und Zwischenlagern sowie das erneute Laden und Fördern von Aushubmaterialien im gesamten Baustellenbereich gehört zum
Leistungsumfang der jeweiligen Positionen und ist in die Einheitspreise einzurechnen, soweit in den Positionen nicht anders angegeben. Entsprechende Transportentfernungen innerhalb des Baugeländes sind einzurechnen.

Böden die zur Wiederverfüllung geeignet sind, sind in Mieten zwischenzulagern und mit Kunststofffolie derart abzudecken und gegen Verwehen zu sichern, dass kein Regenwasser eindringen kann, Abflusslose Mulden sind zu vermeiden.

Aufgrund der bereits erfolgten Analysen des Baugrunds und Klassifizierung nach LAGA werden im Rahmen der Ausschreibung zur Kalkulation die Analysenergebnisse gemäß LAGA herangezogen. Auf dieser Grundlage erfolgt die Klassifikation der zu entsorgenden Aushubmengen zu entsprechenden Entsorgungspositionen um eine einheitliche Zuordnung zwischen Mengen und Qualitäten vorzunehmen. Die Einzelanalysenergebnisse sowie die Schichtenverzeichnisse liegen der Ausschreibung in den Anlagen bei, so dass die Zuordnung dieser Mengen und Qualitäten nachvollziehbar ist.

Sollte der AN für die Verwertung des Bodens weitere Analysen für erforderlich halten, erfolgt die Probeentnahme und Analyse durch den Bodengutachter des AG in Abstimmung mit dem AN. Der erforderliche Analyseumfang wird, unter Berücksichtigung der Entsorgungsmöglichkeiten und der erforderlichen Deklarationsanalytik, mit dem AN abgestimmt.

Der AN hat weiterhin die erforderlichen Wartezeiten bis zur Bekanntgabe des zusätzlichen Analyseergebnisses bei seinem Bauablauf zu berücksichtigen.
Auf Grund der erfahrungsgemäßen langen Bearbeitungszeit der chem. Untersuchungen sind die Beprobungen möglichst frühzeitig beim AG anzumelden und auch auszuführen.

#### Titel 03.1 Aushub und Verbau Anschlussleitungen

*Hinweis: Vorbemerkungen Übernahme Hausanschlüsse*
Vorbemerkungen Übernahme Hausanschlüsse

Die Hausanschlüsse der Sinkkästen sind zu übernehmen.

Der Anschluss an den bestehenden Kanal DN 200/250/300 erfolgt per Abzweig oder Montageset (je nach Bestand und Möglichkeit).

**03.1.010 Bodenaushub Gräben für Anschlussleitungen, Homogenbereich 2&3**
Boden nach DIN 18300 Homogenbereich 2 und 3 nach Abtrag der Oberflächenbefestigung für die Baugruben des Kanal und Leitungsbaus, sowie den geplanten Hotelbereich lösen und ausheben.  Aushubtiefe bis 4,00 m.
Handarbeit bzw. kombinierte Hand- und Maschinenarbeit ist in den EP einzukalkulieren.
Aushub, soweit zur Verfüllung geeignet auf einer
Lagerfläche innerhalb des Baugebietes zwischenlagern.
Bei der Zwischenlagerung des Bodens ist darauf zu
achten, dass der Boden vor Durchfeuchtung geschützt
wird. Die Mehrkosten für Transport und Zwischenlagerung
werden nicht gesondert vergütet und sind einzukalkulieren.

Die Grabensohle ist profilgemäß und nach DIN EN 1610
herzustellen. In den Massen ist der Verbau und eine 10 cm  starke Rohrbettung zu berücksichtigen. Der erforderlicher Mehraushub ist in diese Position einzukalkulieren.

Durch Rohre und Bauwerke verdrängten Boden nach LAGA /EBV bis einschließlich BM-F3 auf eine Deponie gemäß Beschreibung abfahren.

Bodenklassen entsprechend den beiliegenden Schichtenverzeichnissen bzw. Bodengutachten.
Menge: 650,000 m3

**03.1.020 Zulage: Gelagerten Boden BM-F3 aufladen, entsorgen.**
Überschüssiger Boden und Boden der nicht mehr
einbaufähig ist, laden und ordnungsgemäß entsorgen.

Abfuhr und Entsorgung des nicht wiederverwendbaren Aushubbodens wie vor beschrieben, jedoch Zuordnungsklasse BM-F3. Zulage zu den Aushubpositionen

Die Wiegekarten im Original sind der Bauleitung zum abzeichnen vorzulegen.
Menge: 1000,000 t

*Hinweis: Vorbemerkungen Verbauarbeiten*
Vorbemerkungen Verbauarbeiten

Die Abrechnung des Verbaus erfolgt nach bodenberührter
Fläche. Der Überstand gemäß DIN 4124 wird mit
aufgemessen und vergütet. Die Verbautiefen sind aus den
Planunterlagen zu ermitteln.

Der Vorkopfverbau wird gemäß DIN 4124 nicht zusätzlich
vergütet und ist in den Einheitspreis für den
seitlichen Baugrubenverbau mit einzurechnen.
Sofern nicht ein Normenverbau nach DIN 4124 gewählt
wird, ist ein geprüfter statischer Nachweis einschl.
Nachweis der Sicherheit gegen hydraulischen Grundbruch
vor Baubeginn unaufgefordert der BL in 2-facher
Ausfertigung vorzulegen. Ein Exemplar ist dem AG
auszuhändigen. Die Kosten hierfür sind in den EP
einzurechnen.
Der Baugrubenverbau ist im Zuge der Baugrubenverfüllung
abschnittsweise so zurückzubauen, dass die Rohrleitung
weder beschädigt noch ihre Lage verändert wird.

Die Verfüllung des lagenweise eingebauten Bodens hat
gegen das anstehende Erdreich zu erfolgen.

**03.1.030 Waagerechter Baugrubenverbau Anschlussleitungen**
Mittig gestützte oder randgestützte Verbaugeräte nach DIN 4124 einschl. aller Aussteifungen einbauen, für die Dauer der Arbeiten vorhalten und entfernen.
Grabentiefe gemäß Planunterlagen.
Die Abrechnung des Verbaus erfolgt nach bodenberührter
Fläche, der 10 cm breite Überstand der Saumbohle wird
mitgerechnet.

Inklusive Anpassung der Verbauelemente und aller Umbauten, Spannvorrichtungen, Eckträger, Verbauplatten,
Rollschlitten und weiterem benötigen Zubehör.
Menge: 350,000 m2

**03.1.040 Kammerdielenverbau Anschlussleitungen**
Kammerdielenverbau nach DIN 4124 einschl. aller Aussteifungen einbauen, für die Dauer der Arbeiten vorhalten und entfernen. Grabentiefe gemäß Planunterlagen. Die Abrechnung des Verbaus erfolgt nach bodenberührter Fläche, der 10 cm breite Überstand der Saumbohle wird mitgerechnet.

Inklusive Anpassung der Verbauelemente und aller Umbauten, Spannvorrichtungen, Eckträger, Kammerdielenelemente, und weiterem benötigen Zubehör.
Menge: 20,000 m2

**03.1.050 Holzausfachung. Zulage für Anschlussleitungen**
Zulage zu den vorbeschriebenen Verbaupositionen für
Anpassungen des Verbaus bei Hindernissen, Leitungen,
Kanälen, Dränen, Kabeln, usw. mittels waagerechten und
senkrechtem Holzverbau.

Baugrubenwände mit waagerechtem und senkrechten Verbau aus Holzbohlen nach DIN 4124 verkleiden, den Verbau einschließlich der erforderlichen Aussteifungen
vorhalten und später wieder beseitigen.
Die Abrechnung des Verbaues erfolgt nach bodenberührter
Fläche der Holzbohlen, bis höchstens 10 cm über
Gelände.
Menge: 35,000 m2

#### Titel 03.2 Zulageböden, Handschachtung, Querschläge

*Hinweis: Hinweis Grundstücksanschlussleitungen*
Hinweis Grundstücksanschlussleitungen

In den folgenden Positionen sind alle Erschwernisse bei den Erd-, Verbau und Rohrverlegearbeiten einschl. des erforderlichen Handaushubs einzurechnen. Die Wiedereinbettung der Anschlussleitungen mit steinfreiem Sand, Körnung 0/4 mm, im Bereich der Leitungszone einschließlich 30 cm Abdeckung ist einzurechnen.

Im Bereich des vorhandenen Kanals und seiner Anschlussleitungen sind Teilabschnitte zu minieren und anschließend wieder zu verfüllen. Die hierraus entstehenden Behinderungen und Erschwernisse sind in die nachfolgenden Positionen einzurechnen.

**03.2.010 Aushub, Homogenbereich 2, lösen. Handarbeit-Zulage.**
Aushub, Homogenbereich 2, gemäß DIN 18300,
in Handarbeit lösen und ausheben.

Als Zulage zu den Erdaushub- und
Wiedereinbaupositionen.
Menge: 20,000 m3

**03.2.020 Aushub, Homogenbereich 3, lösen. Handarbeit-Zulage.**
Aushub, Homogenbereich 3, gemäß DIN 18300,
in Handarbeit lösen und ausheben.

Als Zulage zu den Erdaushub- und
Wiedereinbaupositionen.
Menge: 5,000 m3

**03.2.030 Kanalrohrkreuzung v. Hd. freilegen.**
Kanalrohrkreuzung  von Hand freilegen, aufhängen und
sichern. Bei Verfüllung des Grabens (der Baugrube) die
Leitung mit Sand ummanteln. Die freigelegte Leitung
muss mindestens 20 cm allseits ummantelt sein.
Mit dieser Position sind auch alle Erschwernisse beim
Baugrubenverbau und -aushub, bei der Verlegung des
Kanals und der Wiederverfüllung des Rohrgrabens
abgegolten.

Als Zulage zu den Grabenaushub- und
Wiedereinbaupositionen.
Menge: 6,000 St

*Hinweis: Hinweis Versorgungsleitungen*
Hinweis Versorgungsleitungen

In den folgenden Positionen sind alle Erschwernisse bei den Erd-, Verbau und Rohrverlegearbeiten einschl. des erforderlichen Handaushubs einzurechnen. Die Wiedereinbettung der Versorgungsleitungen mit steinfreiem Sand, Körnung 0/4 mm, im Bereich der Leitungszone einschließlich 30 cm Abdeckung ist einzurechnen. Eine zusätzliche Vergütung für Arbeiten im Bereich vorhandener Kabel und Leitungen für erforderlichen Handaushub ist ausdrücklich ausgeschlossen.

Abrechnungsgrundlage sind die Aufmaße, in denen sämtzliche relevanten Versorgungsleitungen eingemessen und mit Zuoprdnung zum Versorger dokumentiert sind. Eine Vergütung auf Grundlage von Versorgungsplänen ist nicht zulässig.

**03.2.040 Kreuzung mit Versorgungsleitung sichern.**
Kreuzungsbereich mit Kabel- und Versorgungsleitung bis
200 mm Außendurchmesser sichern.
Das Kabel bzw. die Leitung von Hand freilegen,
aufhängen, sichern, usw.
Bei Verfüllung des Grabens (der Baugrube) die
Leitungskreuzung mit Sand ummanteln.
Die freigelegte Leitung muss mindestens 20 cm allseits
ummantelt sein.
Mit dieser Position sind auch alle Erschwernisse beim
Baugrubenverbau und -aushub, bei der Verlegung des
Kanals und der Wiederverfüllung des Rohrgrabens
abgegolten.

Aufgemessen und vergütet werden Querungen (Kreuzungen)
bis einschl. 50 cm Breite als 1 Stück.

Als Zulage zu den Bodenaushub- und
Wiedereinbaupositionen.
Menge: 10,000 St

**03.2.050 Versorgungsleitungen parallel zur Kanaltrasse sichern.**
Versorgungsleitungen bis DN 200 in der Baugrube
parallel zur Kanaltrasse von Hand freilegen, entlang
einer Verbauwand befestigen und sichern.
Im Zuge der Wiederverfüllung die Leitungen rückverlegen
und mit Sand ummanteln.
Mit dieser Position sind auch alle Erschwernisse beim
Baugrubenverbau und -aushub, bei der Verlegung des
Kanals und der Wiederverfüllung des Rohrgrabens
abgegolten.
Gebündelte Leitungen bis 50 cm Breite werden als
Einheit vergütet.

Als Zulage zu den Bodenaushub- und
Wiedereinbaupositionen.
Menge: 20,000 m

**03.2.060 Suchgraben zum Feststellen von Leitungen, Versorger, o.„. herstellen**
Boden für Suchgraben und Kopflöcher ausheben zur Freilegung von Kabeln und Rohrleitungen, Aushub im Bereich der vorhandenen Leitungen von Hand, mit Behinderung durch Ver- und Entsorgungsleitungen, ab Geländeoberflähe abzüglich Oberboden und Oberflächenbefestigung, Aushub seitlich lagern, verfüllen und verdichten, Aushubtiefe bis 1,75 m, Verbau und Wasserhaltung ist einzurechnen. Bodenverdrängung 30 bis 50%. Das Einsanden der Leitungen mit Sand 0/4 mm (bis mind. 30 cm über den Leitungen) ist einzurechnen.

Nicht geeignetes Material ist zu entsorgen und durch Füllboden zu ersetzen. Suchschachtung sind durch Fotos zu dokumentieren.
Menge: 50,000 m3

**03.2.070 Hindernisbeseitigung beim Bodenaushub, Zulage**
Hindernisse aus Mauerwerk, Beton, Stahlbeton oder Fels
im Zuge des Bodenaushubs freilegen,  beseitigen einschl. Entsorgung gemäß Vorbemerkungen.

Als Zulage
Menge: 5,000 m3

#### Titel 03.3 Versorgerarbeiten

*Hinweis: VORBEMERKUNG Erdarbeiten für die Versorgungsträger*
Der AN für die Erschließungsarbeiten, führt die Erdarbeiten für die Versorgungsträger / den AG aus. Dies ist aus Gründen der Gewährleistungsansprüche sinnvoll. Außerdem ist somit gewährleitstet, dass kein zusätzlicher Erdbauunternehmer im Bereich der Baustelle tätig wird und dadurch Behinderungen und Zeitverzögerungen in der Ausführung der Arbeiten entstehen.

Es ist geplant, Versorgungsmedien (Wasser, Strom, Telekom, Internet, Beleuchtung usw.) in einem gemeinsamen Graben zu verlegen.

Die Leitungstrassen sind möglichst in großen Abschnitten offen zu halten, sodass die Verbindungsstellen der jeweiligen Versorger minimiert werden. Dieser zusätzliche Aufwand ist in den EP einzukalkulieren.

Das Verlegen von Trassenwarnband für die Versorgungsleitungen ist in den EP mit einzukalkulieren (Pos. Gräben für Elektroleitungen), die Lieferung erfolgt durch die Versorger/den AG.

Die Koordinierung für die Einmessung der verlegten Versorgungsleitungen obliegt dem AN - Tiefbau. Der Aufwand ist in den EP einzukalkulieren.

Zur Sicherung der Leitung ist es notwendig, die Verfüllung in mehreren Teilabschnitten vorzunehmen.

Nachweis der erforderlichen Verdichtung bzw. Standfestigkeit durch geotechnische Nachweise (Plattendruckversuch / Sondierung / Proktordichte)
je Einbaulage / Planum ist einzukalkulieren.

Die Lieferscheine für die Rohrummantelung und Sandauflager (Haltener Sand) sind geordnet der örtlichen Bauleitung und den jeweiligen Versorgerträger in Kopie zu übergeben.

**03.3.010 Gräben für Elektroleitungen**
Gräben für Elektroleitungen
Leitungsgräben für Elektrokabel, maschinell oder von Hand herstellen. Boden bauseits lagern. Grabensohle glätten und abstampfen. In den erstellten Kabelgraben ist vor Verlegung der Kabel ein Sandbett herzustellen. Der AG stellt dem AN Trassenwarnband zur Verfügung, welches er beim Schließen des Kabelgrabens in diesen einbringen muss.
Nach Verlegen der Leitungen sind die Gräben lagenweise in Schichten von 30 cm zu verfüllen und zu verdichten. Die ersten 30 cm über den Leitungen, sowie die Leitungsbettung sind ausschließlich mit steinfreiem Boden auszuführen. Der durch die Leitungen verdrängte Boden ist zu lösen, zu laden und durch den AN abzufahren.

Grabentiefe mit Mitte 0,60 m
Grabenbreite im Mittel 0,5 m
Einschließlich aller erforderlichen Nebenarbeiten (Wasserhaltung, etc...) und Entsorgungskosten.
Menge: 700,000 m

**03.3.020 Steinfreier Sand/Füllsand 0/2 mm liefern und einbauen**
Steinfreier Sand/Füllsand 0/2 mm für das Abdecken von Kabeln bzw. Versorgungsleitungen allgemein liefern, einbauen und verdichten. Der verdrängte Boden geht in das Eigentum des AN über und ist fachgerecht zu entsorgen. Die eingebauten Mengen sind durch Original-Wiegescheine nachzuweisen.
Menge: 210,000 m3

**03.3.030 Leerrohr für späteren Einzug Elektroleitungen liefern und verlegen**
Kabelschutzrohr 110, 2 Stück nebeneinander im Versorgungsgraben, Baulänge 3 m "Kabuflex-S", aus PE-HD, Verbundrohrbauweise, außen gewellt mit Innenhaut; unter Beachtung der EN 1610 und der Verlegeanleitung des Herstellers liefern und fachgerecht nach Planung verlegen.
Produkt: Kabuflex-S 110 oder gleichwertig
Menge: 1400,000 m

**03.3.040 Laternenfundamente herstellen**
Laternen-/ Mastfundament herstellen aus Beton mit den Maßen (LxBxT) 500mm x 500mm x 800mm.
Bodenaushub lösen, laden, abfahren und ordnungsgemäß entsorgen. In das Fundament ist mittig ein KG Rohr DN 250, zur Masteinführung, einzusetzen. Die Anschlusskabel der Laternen sind von unten mittig in das KG Rohr einzuführen. Die Laternen werden durch den Elektriker aufgestellt und die Laternenmaste mit Sand im KG Rohr eingeschwemmt. Der Sand ist Inhalt dieser Position und muss vom AN dem Elektriker zur Verfügung gestellt werden.
In den EP sind alle Erdarbeiten einzurechnen, einschließlich Nebenarbeiten in fertiger Leistung.
Menge: 24,000 St

**03.3.050 Fundamente für Ladesäulen herstellen**
Fundamente für Ladesäulen herstellen. Dazu sind U-Formsteine in der Größe (LxB) von mind. 350mm x 550 mm zu liefern und mit Beton (C 20/25 ) 0,7 m x 0,5 m x 0,4 m
im Erdreich festzusetzen. Zur Herstellung einer Kabeldurchführung sind die U-Steine dem Elektriker/AG vor dem Einsetzen zur Verfügung zu stellen.

Bodenaushub lösen, laden, abfahren und ordnungsgemäß entsorgen.

Leistungen des AG/Elktrikers: Einbau eines flexiblen Kabelleerrohres, Länge ca. 1,5 m und Einführung des Stromkabels durch das U-Profil.
Menge: 4,000 St

**03.3.060 Fundamente Carports 4m x 1,5 m gem. statischen Anforderungen**
*** Bedarfsposition ohne GB
Fundamente 4,00 x 1,50 x 0,5 m aus Beton C30/37 einschließlich Bewährung nach statischen Anforderungen mit Ankerkörpern herstellen. Die Fundamente dienen der Aufstellung der Carports.

Inklusive des erforderlichen Bodenaushubs, Boden lösen, laden, abfahren und ordnungsgemäß entsorgen.

In fertiger Arbeit inklusiver aller erforderlicher Nebenarbeiten.
Menge: 20,000 St

### Bereich 04 ABBRUCH UND ENTSORGUNG

#### Titel 04.1 Zusetzen, Abmauern, Aufnehmen alter Leitungen und Schächte

*Hinweis: Hinweis Bestandsleitungen im Bereich des geplanten Hotels*
Die bestehendenen Leitungen im nördlichen Bereich (zukünftig vorerst Grünfläche) werden abgemauert und verdämmt.

**04.1.010 Hohlräume mit Kanalverfüllmaterial verfüllen**
Stillgelegten Kanal bis DN 500 B  verfüllen einschl. zwischenliegender Schächte, mit hydraulisch gebundenem, fließfähigem Füllstoff,
Druckfestigkeit mind. 5 N/mm2, einschl. Abmauerungen
innerhalb des Abwasserkanals wasserdicht herstellen aus
Kanalklinkern DIN 4051, einschl. Entlüftungs- und Einfüllöffnungen.
Menge: 10,000 m3

**04.1.020 Entw. Leitungen <=DN 200 aufn./abfahren**
Entwässerungsleitungen aller Art, bis DN 200, aufnehmen und entsorgen. Als Zulage zum Bodenaushub.
Menge: 30,000 m

**04.1.030 Entw. Leitungen <=DN 400 aufn./abfahren**
Entwässerungsleitungen aller Art, bis DN 400, aufnehmen und entsorgen. Als Zulage zum Bodenaushub.
Menge: 10,000 m

**04.1.040 Vorhandene Kanalhaltung durchtrennen, abmauern.**
Vorhandene Kanalhaltungen durchtrennen und die
Kanalseiten wasserdicht abmauern. Hierfür das Rohr  in Handschachtung freilegen,
aufnehmen und entsorgen. Die freigelegten Rohrenden mit
36 cm dickem Mauerwerk aus Kanalklinkern DIN 4051
wasserdicht verschließen, einschl. Reinigung der
Leitung im Bereich der Abmauerungsstelle.
An dem einen Rohrende ist eine Entlüftungsleitung für
die Verfüllung einzubauen.
Lichter Rohrquerschnitt bis DN500
Vorhandene Anlage ist nicht in Betrieb.
Menge: 10,000 St

**04.1.050 Schachtbauwerk aufnehmen & entsorgen, bis 1,00 m Innendurchmesser**
*** Bedarfsposition ohne GB
Bestehenden Schacht in der Baugrube trennen, aufnehmen, transportieren zerkleinern, laden und zur Recyclinganlage bzw. Deponie abfahren, inkl. Transport- und Entsorgungskosten. Einschl. aller vorgefundenen Schachtfundamente. Höhe des Schachtbauwerks bis 4,50 m.

Als Zulage zum Bodenaushub.
Menge: 1,000 St

### Bereich 05 ROHRVERLEGEARBEITEN

*Hinweis: Provisorischer Kanalbetrieb*
Provisorischer Kanalbetrieb

Zum provisorischen Betrieb des Kanalsystems bei der
Herstellung von Anschlüssen, bei Überleitungen oder
beim Einrichten von Rohrprovisorien ist der Querschnitt
bzw. die Leistungsfähigkeit (Rohre, Pumpen) genau so
groß oder größer als die vorhandene Anlage zu wählen. Sofern nicht ausgeschrieben, sind kleinere Querschnitte
(Durchflussleistungen, Pumpenleistung) nicht
zugelassen! Sollte es zu Schäden durch zu klein
gewählte Provisorien beim Kanalbetrieb kommen, haftet
der AN.

#### Titel 05.1 Anschlussleitungen

*Hinweis: Vorbemerkungen Anschlussleitungen*
Vorbemerkungen Anschlussleitungen

Herstellung von Haus- und Sinkkastenanschlussleitungen bis DN 200 aus Hochlast-Kanalrohren aus sortenreinem Polypropylen (PP) in verbauten oder unverbauten Baugruben und Gräben, SN > = 10 kN/m2

Einsetzbar im Schwerlastbereich SLW 60. Ringsteifigkeit
gem. DIN EN ISO 9969: mind. 10 kN/m2. Rohrverbindung nach DIN 4060 mit formschlüssig in der Muffe / Doppelsteckmuffe fixierter Dichtung aus EPDM, SBR o. glw. gemäß DIN EN 681-1. Farbgebung und / oder Innensignierung gem. Hersteller.

Verlegung gem. DIN EN 1610:
-Untere Bettungsschicht: D = 10 cm / 15 cm bei festgelagerten Böden
-Auflagerwinkel: 90 Grad
-Abdeckung: D = 15 cm
-Proctordichte: siehe Anhang X

Das fachgerechte Ablängen von Rohren oder Formteilen
ist einzukalkulieren.

Die vorverlegten Anschlussleitungen sind zur Auffindung entsprechend einzumessen.

**05.1.010 Hochlast-Vollwand-Kanalrohr DN/OD 160**
Hochlast-Vollwand-Kanalrohr DN/OD 160, glattwandig,
nach DIN EN 1852 aus sortenreinem Polypropylen (PP)
ohne Zusatz von Füllstoffen, mit angeformter Muffe oder
mit werkseitig vormontierter Doppelsteckmuffe liefern und als Anschlussleitungen gemäß DIN EN 1610
innerhalb der verbauten Baugruben und Gräben / innerhalb der verbauten / unverbauten oder geböschten
Anschlussgräben verlegen.

Die Abrechnung des Bettungsmaterials, der Seitenverfüllung und der Abdeckung erfolgt über separate Leitungspositionen.
Menge: 200,000 m

**05.1.020 Hochlast-Vollwand-Kanalrohr DN/OD 200**
Hochlast-Vollwand-Kanalrohr DN/OD 200, glattwandig,
nach DIN EN 1852 aus sortenreinem Polypropylen (PP)
ohne Zusatz von Füllstoffen, mit angeformter Muffe oder
mit werkseitig vormontierter Doppelsteckmuffe liefern und als Anschlussleitungen gemäß DIN EN 1610
innerhalb der verbauten Baugruben und Gräben / innerhalb der verbauten / unverbauten oder geböschten
Anschlussgräben verlegen.

Die Abrechnung des Bettungsmaterials, der Seitenverfüllung und der Abdeckung erfolgt über separate Leitungspositionen.
Menge: 20,000 m

**05.1.030 Formstücke Hochlast-Vollwandrohre DN/OD 160, als Zulage**
Formstücke DN/OD 160 passend zu den Hochlast-Kanalrohren aus PP nach DIN EN 1852, Mindestringsteifigkeit nach DIN EN ISO 9969: 10 kN/m2 liefern und verlegen / einbauen:
Einfachabzweige 45°, Übergangsrohre KGR (Reduzierstücke), Überschiebmuffen KGU, Doppelsteckmuffen (KGMM) u. KGMM Vario, Kugelgelenke, Anschlussstücke Stzg. / PP (KGUS, KGUSM), Muffenstopfen etc. Muffenverbindung gem. DIN 4060 mit Dichtung gem. DIN EN 681-1. Sonst wie Hauptposition Hochlast-Vollwandrohr DN/OD160. Als Zulage zur Rohrverlegung.
Menge: 100,000 St

**05.1.040 Formstücke Hochlast-Vollwandrohre DN/OD 200, als Zulage**
Formstücke DN/OD 200 passend zu den Hochlast-
Kanalrohren aus PP nach DIN EN 1852, Mindestringsteifigkeit nach DIN EN ISO 9969: 10 kN/m2 liefern und verlegen/einbauen:
Einfachabzweige 45°, Übergangsrohre KGR
(Reduzierstücke), Überschiebmuffen KGU,
Doppelsteckmuffen (KGMM) u. KGMM Vario,
Kugelgelenke, Anschlussstücke Stzg. / PP
KGUS, KGUSM), Muffenstopfen etc.
Muffenverbindung gem. DIN 4060 mit Dichtung gem. DIN
EN 681-1. Sonst wie Hauptposition Hochlast-Vollwandrohr DN/OD200. Als Zulage zur Rohrverlegung.
Menge: 10,000 St

**05.1.050 Bögen Hochlast-Vollwandrohr DN/OD 160, als Zulage**
Bögen 15°, 30°, 45° und 88° DN/OD 160, passend zu den
Hochlast-Kanalrohren aus PP nach DIN EN 1852,
Mindestringsteifigkeit nach DIN EN ISO 9969: 10 kN/m2
liefern und verlegen/einbauen. Muffenverbindung gem.
DIN 4060 mit Dichtung gem. DIN EN 681-1.
Sonst wie Hauptposition Hochlast-Vollwandrohr DN/OD
160. Als Zulage zur Rohrverlegung.
Menge: 100,000 St

**05.1.060 Bögen Hochlast-Vollwandrohr DN/OD 200, als Zulage**
Bögen 15°, 30°, 45° und 88° DN/OD 200, passend zu den
Hochlast-Kanalrohren aus PP nach DIN EN 1852,
Mindestringsteifigkeit nach DIN EN ISO 9969: 10 kN/m2
liefern und verlegen/einbauen. Muffenverbindung gem.
DIN 4060 mit Dichtung gem. DIN EN 681-1.
Sonst wie Hauptposition Hochlast-Vollwandrohr DN/OD
200. Als Zulage zur Rohrverlegung.
Menge: 15,000 St

**05.1.070 Kabelschutzrohre aus PVC hart 110x3,2 liefern und einbauen**
Kabelschutzrohr für Kabel aller Art, einschl. fester Rohrverbindung und erf. Paßstücke, in Gräben und Gruben liefern und einbauen. Rohröffnungen dicht verschliessen.
Erschwernisse durch vorhandene Leitungen werden nicht gesondert berechnet. Abgerechnet wird nach Länge in der Achse jeder einzelnen Rohrleitung.
Material = PVC hart-Rohr 110x 3,2mm DIN 8O62.
Verlegeart = einrohrig bzw. mehrrohrig, Abstand der
Rohre min. 5 cm, einschl. der erforderlichen
Abstandshalter.
Verzinkten runden Stahldraht, Durchmesser min. 3 mm,
mit je 2 m Ueberstand einziehen.
Die Lage der Rohre ist einzumessen.
Der verdrängte Aushub wird einer Wiederverwertung oder Deponie zugeführt, einschl. aller Transport- und Deponiegebühren.
Menge: 30,000 m

**05.1.080 Kabelschutzrohre aus PVC hart 200x3,2 liefern und einbauen**
Kabelschutzrohr für Kabel aller Art, einschl. fester Rohrverbindung und erf. Paßstücke, in Gräben und Gruben liefern und einbauen. Rohröffnungen dicht verschliessen.
Erschwernisse durch vorhandene Leitungen werden nicht gesondert berechnet. Abgerechnet wird nach Länge in der Achse jeder einzelnen Rohrleitung. Material = PVC hart-Rohr 200x 3,2mm DIN 8062.
Verlegeart = einrohrig bzw. mehrrohrig, Abstand der Rohre min. 5 cm, einschl. der erforderlichen Abstandshalter. Verzinkten runden Stahldraht, Durchmesser min. 3 mm, mit je 2 m Überstand einziehen.
Die Lage der Rohre ist einzumessen.
Der verdrängte Aushub wird einer Wiederverwertung oder Deponie zugeführt, einschl. aller Transport- und Deponiegebühren.
Menge: 30,000 m

#### Titel 05.2 Rohrauflager, Rohrummantelung, Bodenersatz

**05.2.010 Kiessand/Schotter 0/32 als Sohlverbesserung f. Baugrubensohle. Zulage.**
Mineralgemisch, Körnung 0/32 (Kiessand-Gemisch) als
Sohlverbesserung liefern, in voller Breite auf der Baugrubensohle 30 cm stark einbauen und verdichten. Das Planum der Baugrubensohle ist störungsfrei abzuziehen (Schaufel ohne Zähne). Das Aufmaß erfolgt im verdichteten Zustand. Den verdrängten Boden gemäß Vorbemerkungen entsorgen.

Einbau in Rohrgräben und Baugruben zur Verbesserung der
Tragfähigkeit der Rohrgraben- bzw. Baugrubensohle.
Material = Gebrochene Mineralstoffe oder Kiessand mit
Gütenachweis, 0/32, abgerechnet wird nach Einbauprofilen.
Tiefe bis 0,3 m unter Rohrauflager
Dichte: 2,1 t/m³
Erforderlicher Mehrstärken nur nach Rücksprache und auf
Anweisung des AG.

Wiegescheine sind dem AG zur Kontrolle vorzulegen.
Menge: 25,000 m3

**05.2.020 Füllmaterial Leitungszone bis DN 200 Stoff G1**
Füllmaterial einbauen in der Leitungszone, für Leitungen bis DN 200, als Bettungsschicht, Seitenverfüllung und Abdeckung, nach DIN EN 1610 (DIN 18196 und ATV-DVWK-A 127), profilgerecht, mit vom AN zu liefernden Stoffen, Stoff
G 1 lt. DWA -A 127 und DIN 18196, (GE,GW,GI,SE,SW,SI), Verdichtungsgrad DPr. mind. nach ZTVE-StB.
Material: steinfreier, gesiebter Sand
Dicke der Abdeckung über Rohrscheitel 0,30 m
Dichte 2,0 t/m³
Ausführung der Seitenverfüllung DIN EN 1610 Typ 1,

Abrechnung erfolgt nach Aufmaß.
Menge: 100,000 m3

**05.2.030 Grubenkies als Ersatzboden liefern und einbauen, als Zulage**
Grubenkies als Ersatz für nicht mehr verwendungsfähigen
Boden der Rohrgräben und Gräben der Anschlussleitungen
liefern, einbauen und verdichten.
Der ungeeignete Boden ist durch den AN ordnungsgemäß zu
entsorgen.
Abgerechnet wird der eingebrachte Grubenkies im
verdichteten Zustand in der vorgeschriebenen
Baugrubenbreite.

Die Einbaumengen sind zusätzlich durch Wiegekarten zu belegen. Verdrängten Boden abfahren und entsorgen.
Menge: 125,000 m3

**05.2.040 Bindemittel (Weißfeinkalk) liefern und ausstreuen**
Bindemittel liefern und auf geschütteten Bodenflächen
zur Vorbereitung der Bodenverbesserung ausstreuen.
Bindemittel = Weißfeinkalk CL 90-Q nach DIN 1060, DIN
EN 459-1, DIN EN 12518 und ZTV E-StB 09, staubreduziert
Bindemittelmenge bis  3,0 Gew.-%.
Menge: 5,000 t

**05.2.050 Bodenverbesserung Weißfeinkalk**
Geschütteten Boden nach der Bindemittelausstreuung mit
Schaufelsaparator im Verhältnis zum ausgestreuten
Bindemittel aufnehmen und gleichmäßig durchmischen.
Max. Korngröße 80 mm.

Lieferung und Ausstreuen des Bindemittels wird
gesondert vergütet. Abgerechnet wird nach Aufmaß im verdichteten Zustand.

Vergütet wird der Mehraufwand gegenüber den Erdarbeiten
ohne Bodenverbesserung.
Menge: 100,000 m3

**05.2.060 Verfüllung Kanalgräben**
Nach Verlegen der Leitungen in Gräben einbaufähigen
bzw. aufbereiteten Boden einbauen und lagenweise
verdichten.

Zu beachten sind die Angaben im Bodengutachten des
Büros Dr. Meinecke und Schmidt.
Menge: 100,000 m3

#### Titel 05.3 Anschluss HA-Leitungen / Sinkkästen

**05.3.010 Anschlussarbeiten als Zulage**
Zulage Anschluss der neuen Entwässerungsleitung aus  PP Rohren DN 150 oder 200 an die vorhandene Mischwasserkanalisation DN 125/150/200/250/300 STZ herstellen. Abzweig, Manschettendichtungen und Adapterstück sind gesondert ausgeschrieben.

Der Anschluss ist herzustellen, einschl. aller erforderlichen  Nebenarbeiten.
Menge: 17,000 St

**05.3.020 Steinzeugrohrabzweig DN 200/150 liefern**
Steinzeugrohrabzweig DN 200/150, nach DIN EN
295, Tragfähigkeitsklasse und Verbindungssystem den zu liefernden Rohren entsprechend, frei Baustelle befahrbare
Straße liefern.
Menge: 2,000 St

**05.3.030 Steinzeugrohrabzweig DN 300/150 liefern**
Steinzeugrohrabzweig DN 300/150, nach DIN EN
295, Tragfähigkeitsklasse und Verbindungssystem den zu liefernden Rohren entsprechend, frei Baustelle befahrbare
Straße liefern.
Menge: 2,000 St

**05.3.040 Manschettendichtung DN 200 verlegen**
Manschettendichtung - Kanadadichtung - zur scherlastsicheren Verbindung zweier Spitzenden von normalwandigen oder auch wandverstärkten Steinzeugrohren DN 200 liefern und verlegen. Die Verlegevorschrift des Herstellers beachten.
Menge: 4,000 St

**05.3.050 Manschettendichtung DN 300 verlegen**
Manschettendichtung - Kanadadichtung - zur scherlastsicheren Verbindung zweier Spitzenden von normalwandigen oder auch wandverstärkten Steinzeugrohren DN 300 liefern und verlegen. Die Verlegevorschrift des Herstellers beachten.
Menge: 4,000 St

**05.3.060 Reduzierstück KG Reduktion DN 150/125**
Reduzierstück zur Anbindung der Ablaufleitung der Sinkkästen DN 150 an die Bestandsleitungen DN 125 STZ liefern und fachgerecht einbauen.
Menge: 7,000 St

**05.3.070 KG2000-Anschluß/Adapterstück DN150 auf Steinzeug liefern und einbauen**
Funke BI-Adapter BIA 150 Nennweite DN 150, System Funke oder gleichwertig, mit Z-42.5-546 in Anlehnung an die DIN 4060, zum kraftschlüssigen Verbinden von Abwasserrohren DN 150 mit einem kreisrunden Innendurchmesser 145 -155 mm und beliebiger Außengeometrie, z. B. Betonrohr mit Fuß, Scheitelverstärkung, etc., mit außen kreisrunden Rohren und einem Außendurchmesser von 123 mm bis 161 mm, bestehend aus einer der Nennweite angepassten zylindrischen Innenhülse sowie einem beiliegenden Spreizkeil mit Nennweitengravur aus nicht rostendem Stahl und einem Dichtungselement aus EPDM, inklusive Schlagholz und Betongleitmittel, sowie der Funke VPC-Rohrkupplung 150 mit DIBt-Zulassung Z-42.5-546 in Anlehnung an die DIN 4060, liefern und nach Einbauanleitung verlegen.
Menge: 10,000 St

**05.3.080 Anschluß/Adapterstück DN125 auf Steinzeug liefern und einbauen**
Funke BI-Adapter BIA 125 Nennweite DN 125, System Funke oder gleichwertig, in Anlehnung an die DIN 4060, zum kraftschlüssigen Verbinden von Abwasserrohren DN 125 mit einem kreisrunden Innendurchmesser 124,5 -126,5 mm und beliebiger Außengeometrie, z. B. Betonrohr mit Fuß, Scheitelverstärkung, etc., mit außen kreisrunden Rohren, bestehend aus einer der Nennweite angepassten zylindrischen Innenhülse sowie einem beiliegenden Spreizkeil mit Nennweitengravur aus nicht rostendem Stahl und einem Dichtungselement aus EPDM, inklusive Schlagholz und Betongleitmittel, sowie der Funke VPC-Rohrkupplung 125 in Anlehnung an die DIN 4060, liefern und nach Einbauanleitung verlegen.
Menge: 7,000 St

**05.3.090 Abwasserhaltung für Kanalanschluss**
Währund des Anschlusses an die bestehende Kanalisation ist eine Abwasserhaltung sicherzustellen.
Abwasserhaltung für die Überleitung des anfallenden Ab-
wassers einrichten und während der Bauzeit betreiben.

Die Einbindung der Rohre, im alten und neuen Kanal, muss auch bei Vollfüllung des Kanals wasserdicht sein, so dass zu keiner Zeit Abwasser in die Baugrube gelangen kann.
Die Rohrleitungen und Pumpen sind so zu dimensionieren, dass auch bei Vollfüllung des Kanals kein Rückstau entsteht.
Menge: 17,000 St

#### Titel 05.4 HD - Reinigung

*Hinweis: Vorbemerkungen*
Vorbemerkungen Reinigung

Die Leitungen sind mittels eines Spül- und
Saugfahrzeuges in einem für die Dichtheitsprüfung
nötigen Maße zu reinigen. Das Kanalräumgut ist gemäß
Vorbemerkungen zu entsorgen.

Verschmutzungsgrad: bis 30 % des Durchmessers

In die EP einzukalkulieren sind:
- Das Umsetzen des Fahrzeuges
- Die Einrichtung am Schacht.
- Die Bergung des Räumgutes.
- Die Entsorgung des Räumgutes
- Sämtliche Aufwendung für das Spülwasser.

Abrechnung:
Die Abrechnung der Reinigung der Haltungen erfolgt von
Schachtmitte zu Schachtmitte. Die Abrechnung jedes
Elements ist nur einmal möglich, auch wenn ggf. die
Arbeitsorganisation bzw. eine erneute Verschmutzung
eine wiederkehrende Reinigung erfordert.

**05.4.010 HD - Reinigung bis DN 200**
Kanäle bis DN 200 fachgerecht reinigen,
inkl. aller Nebenleistungen.
Menge: 400,000 m

**05.4.020 HD - Reinigung bis DN 300**
Kanäle bis DN 300 fachgerecht reinigen,
inkl. aller Nebenleistungen.
Menge: 175,000 m

#### Titel 05.5 Zisternen

**05.5.010 Bodenaushub Zisternen, Homogenbereich 2&3 lösen, laden, entsorgen.**
Boden nach DIN 18300 Homogenbereich 2 und 3 nach Abtrag der Oberflächenbefestigung für die Baugruben der Zisternen lösen und ausheben.  Aushubtiefe bis 4,00 m.
Handarbeit bzw. kombinierte Hand- und Maschinenarbeit ist in den EP einzukalkulieren.
Aushub, soweit zur Verfüllung geeignet auf einer
Lagerfläche innerhalb des Baugebietes zwischenlagern.
Bei der Zwischenlagerung des Bodens ist darauf zu
achten, dass der Boden vor Durchfeuchtung geschützt
wird. Die Mehrkosten für Transport und Zwischenlagerung
werden nicht gesondert vergütet und sind einzukalkulieren.

Die Grabensohle ist profilgemäß und nach DIN EN 1610
herzustellen. In den Massen ist der Verbau und eine 10 cm  starke Rohrbettung zu berücksichtigen. Der erforderlicher Mehraushub ist in diese Position einzukalkulieren.

Durch Rohre und Bauwerke verdrängten Boden nach LAGA /EBV bis einschließlich BM-F3 auf eine Deponie abfahren/entsorgen.

Bodenklassen entsprechend den beiliegenden Schichtenverzeichnissen bzw. Bodengutachten.
Menge: 65,000 m3

**05.5.020 Zisterne 7,0 m3**
Mall-Regenspeicher Family Patronenfilter oder gleichwertig

Mit folgenden technischen Merkmalen:

Stahlbetonbehälter in C35/45 (B45) in monolithischer Rundbauweise

Patronenfilter aus Edelstahl (Spaltweite 0,8 mm), Typ B nach DIN 1989-100 mit Schmutzfangwanne

Aufhängevorrichtung im Konus aus PE-HD und Edelstahl

Konus und Schachtabdeckung begehbar (optional: befahrbar)

Steckfertiger Zu- und Ablauf sowie Öffnung für Versorgungsleitungen DN 100

Maximal anschließbare Dachfläche = 500 m²

In Anlehnung an die Prüfgrundsätze DIBT für Filterschachtanlagen (Regenintensität 100 l/s*ha)

Beruhigter Zulauf als Verrieselungswanne nach DIN 1989-100

Kein Höhenversatz

Liefern und Versetzen in vorbereitete Baugrube.

Abrechnung pro Stück
Menge: 2,000 St

**05.5.030 Tauchpumpe inkluive Anschlussset**
Tauchmotorpumpe mit integriertem Schaltautomat liefern und fachgerecht montieren.
Anschlussset: Druckschlauch (4m Länge), Frostsicherung, Verbindungsteile und Revisionsset

Fantana oder gleichwertig
Menge: 2,000 St

### Bereich 06 WASSERHALTUNGSARBEITEN

#### Titel 06.1 WASSERHALTUNGSARBEITEN

*Hinweis: Vorbemerkung Wasserhaltungsarbeiten*
Vorbemerkung Wasserhaltungsarbeiten

Der Bieter hat sich über die örtlichen Verhältnisse vor Abgabe des Angebots auf der Baustelle eingehend zu unterrichten. Unklarheiten in der Leistungsbeschreibung sind vor Abgabe des Angebots zu klären.
Der Bieter verpflichtet sich:

Diese unter "Allgemeines" genannten Leistungen sind Nebenleistungen und werden nicht besonders vergütet. Nebenleistungen sind weiterhin die nachfolgend aufgeführten Leistungen, sofern nicht anderslautend im Leistungsverzeichnis beschrieben:
 die Einrichtung, Vorhaltung, Wartung und der Betrieb sowie die Rämungvon ausreichend dimensionierten Pumpen einschließich der Saug- bzw.Druckrohrleitungen und aller Armaturen, Form- und Passstücke sowie die Herstellung und Beseitigung von Pumpensümpfen
zur Sicherung der ausgehobenen Baugrube gegen Niederschlags- und Oberflächenwasser, sowie gegen aus dem Baugrund in die Baugrube strömendes Restwassers.
Erforderliche Drainageleitungen in der Filterschicht der Baugrube,
herstellen, vorhalten und verschließen
 das Verfüllen der Hohlräume nach dem Entfernen der Filterlanzen

Wichtiger Hinweis zur Herstellung der Wasserhaltungseinrichtungen (innerhalb der Baugruben)

Es wird ausdrücklich darauf hingewiesen, dass sämtliche Erschwernisse (Herablassen bzw. Bergen aller für die Herstellung sämtlicher Wasserhaltungseinrichtungen erforderlichen Gerätschaften, Materialien und
Stoffe in die bzw. aus der Baugrube nicht gesondert vergütet werden und in die Einheitspreise der jeweiligen Leistungspositionen einzurechnen sind.
Zur einwandfreien Verdichtung von Böden bzw. zur Sicherstellung von Auftriebssicherheiten muss die Wasserhaltung auch während der Verfüllung
von Arbeitsräumen in Betrieb bleiben.
Die Abschaltung der Bauwasserhaltung bedarf der schriftlichen Zustimmung des AG.
Bei mangelhafter Vorentwässerung der Aushubböden gehen die Mehrkosten, die dem AG für die Entsorgung von weichen Böden entstehen zu Lasten des AN. Es ist auf eine ausreichende Vorlaufzeit der Wasserhaltung zu den Aushubarbeiten zu achten.

**06.1.010 Dokumentation Bauwasserhaltung**
*** Pauschalposition
Der AN hat zur Dokumentation jeder Bauwasserhaltung die als Anlage beiliegende Tabelle jeweils arbeitstäglich vollständig auszufüllen und dem AG in regelmäßigen Abständen zur Prüfung vorzulegen
Menge: 1,000 psch

**06.1.020 Offene Wasserhaltung gem. DIN 18305**
Offene Wasserhaltung zum Freihalten der langgestreckten Baugrube und Gräben von Bodenwasser und Restwasser nach geologischen und hydraulischen Erfordernissen zum schadlosen Ableiten des geförderten Wassers durchführen. Inkl. Wasserhaltung in Einzelbaugruben.

Anlage betriebsbereit aufbauen, vorhalten, betreiben und abbauen. Erforderliche Erdarbeiten, Wasserfassungen, Zu- und Ableitungen, Sand- und Schlammfänge, Reserveeinrichtungen (ausgenommen Notstromanlage) sowie Umbauen bzw. Umsetzen der Anlage entsprechend der vom AN gewählten Haltungslängen werden nicht gesondert vergütet. Baugrube für Leitungsgraben mit Schächten. Die Abrechnung erfolgt nach tatsächlich durchgeführter Wasserhaltung im Leitungsgraben nach lfdm., gemessen in der Grabenachse. Bei Doppelgräben wird nur der tieferliegende Graben vergütet.

Ableitung nach Wahl des AN zum Vorfluter herstellen. Entfernung zum Vorfluter max. 100 m, Vorfluter = Rohrleitung/ Schacht.
Menge: 100,000 m

### Bereich 07 STRASSENBAU/-WIEDERHERSTELLUNG/ SONSTIGES

*Hinweis: Vorbemerkungen zum Straßenausbau*
Vorbemerkungen zum Straßenausbau

Die Herstellung der Schottertragschicht erfolgt nach
den Anforderungen der ZTV SoB-StB  04/07.

Vorbemerkungen Asphalttrag- und Deckschichten

Die Herstellung der Asphaltschichten erfolgt gemäß ZTV
Asphalt-StB 07/13.

Die Lieferung des Asphaltmischgutes für
Asphaltschichten muss denTL Asphalt-StB 07/13 entsprechen.

Darüber hinaus gelten die TL Bitumen-StB 07/13 und die
TL BE-StB 15.

Die zweckmäßige Mischgutzusammensetzung ist mit einer
Eignungsprüfung zu bestimmen.

Unter Beachtung der Randbedingungen im Hinblick auf die
Einbau- und Gebrauchseigenschaften des Mischgutes ist
in jedem Fall der Qualitätsnachweis durch Prüfzeugnisse
einer Prüfstelle, die nach RAP Stra für die Durchführung von Eignungsprüfungen anerkannt ist, zu erbringen.

Die Ergebnisse der Eignungsprüfungen müssen rechtzeitig
vor Einbaubeginn vorliegen, damit u.U. weitere Untersuchungen durchgeführt werden können.

Zur Verbesserung der Affinität ist dem Bindemittel ein
haftverbessernder Zusatz beizufügen.

Verschmutzte bituminöse Schichten sind vor dem Einbau
weiterer Schichten zu säubern. Diese Leistung wird
nicht besonders vergütet, wenn die Verschmutzung durch
ein fahrlässiges Verhalten des Auftragnehmers
verursacht wurde.

Die Arbeits- und Längsfugen sind mit Kantenroller
abzuschrägen.

Die Einbauten (Schachtabdeckungen, Sinkkastenaufsätze,
Schieber- und Hydrantenkappen usw.) sind vor
Verschmutzung  zu schützen.

Verschmutzte oder schadhafte Anschlüsse sind senkrecht
abzusetzen, zu reinigen und mit einem Haftkleber
anzustreichen.

Vorsprünge in den Längsnähten, die eine einwandfreie
Verdichtung verhindern, sind zu beseitigen.

Weitere Vorbemerkungen Asphaltdeckschichten

Deckschichten müssen eine dem Verwendungszweck
angemessene Rauheit aufweisen.
Die Prüfung der Griffigkeit fertiger Oberflächen von
Deckschichten auf Straßen der  Belastungsklassen 10 bis
0,3 muss im Rahmen der Eigenüberwachung entsprechend
den Anforderungen in der ZTV Asphalt-StB 07/13 und
gemäß  Allgemeines Rundschreiben Straßenbau Nr. 17/
2008, vom Auftragnehmer durchgeführt werden.

Zur Erhöhung der Anfangsgriffigkeit wird auf die noch
heiße Deckschicht aus Asphaltbeton nach dem 2.
Walzübergang Abstumpfmaterial aufgebracht.

Dokumentation zur Eigenüberwachung der
Anfangsgriffigkeit

Bei der Eigenüberwachung gem„á ZTV Asphalt-StB 07/13,
Abschnitt 1.6.3, kann der  Auftragnehmer den Nachweis
der Anfangsgriffigkeit der Walzasphaltdeckschichten
durch Messungen oder durch Erstellen einer
Arbeitsanleitung mit Soll-Vorgaben und deren Prüfungen
nach dem Formblatt "Dokumentation der Eigenüberwachung
der Maßnahmen zur Sicherstellung der Anfangsgriffigkeit
von Walzasphaltdeckschichten" führen.

Beabsichtigt der Auftragnehmer, den Nachweis nicht
durch Messungen zu führen, dann hat er in einer
Arbeitsanleitung das Arbeitsverfahren für die
einzusetzenden Geräte und die Arbeitsweise

- beim Einbau,
- bei der Verdichtung und
- für die Bearbeitung der Oberfläche

festzulegen.

Die hieraus abzuleitenden Soll-Vorgaben beim Einbau und
nach dem Einbau sind festzulegen  und dem Auftraggeber
gemäß  Formblatt vor Bauausführung vorzulegen.
Arbeitsanleitung und Soll-Vorgaben werden Bestandteil
der Eigenüberwachungsprüfung.

Das Einhalten der Soll-Vorgaben ist zu dokumentieren
und die Ergebnisse dem Auftraggeber vorzulegen. Die
Arbeitsanleitung und die Soll-Vorgaben sind anhand der
Ergebnisse der Griffigkeitsmessungen der
Kontrollprüfungen zu bewerten.

Dem Auftraggeber sind die Messergebnisse der vom
Auftragnehmer durchzuführenden
Eigenüberwachungsprüfungen für die Griffigkeit
vorzulegen und der Schlussrechnung beizufügen.

Der Auftraggeber wird die im Rahmen der
Eigenüberwachung und der Kontrollprüfung sowie die
während der Verjährungsfrist für Mängelansprüche
ermittelten Griffigkeitswerte für jede  Baumaßnahme
unter Verwendung des Meldeformulars der BASt zur
Auswertung übersenden.

Mängelansprüche bei vorzeitiger Verkehrsfreigabe

Die Verkehrsfreigabe einer frisch eingebauten Schicht
darf erst nach einer ausreichenden Abkühlzeit der
Deckschicht erfolgen. Die Auskühlzeit der Deckschicht
sollte mindestens 24 Stunden betragen. In jedem Fall
muss zwischen dem Einbau der Deckschicht und der
Verkehrsfreigabe eine Nacht liegen.

Wird eine vorzeitige Verkehrsfreigabe -unter einer
Nacht Auskühlzeit- durch den Auftraggeber angeordnet,
dann muss der Auftragnehmer Verformungen der
Deckschicht dem Auftraggeber innerhalb von 7
Kalendertagen nach dem Einbau der Deckschicht
schriftlich anzeigen.

Bis zum Ablauf der Verjährungsfrist bewirkt eine
angeordnete, vorzeitige Verkehrsfreigabe durch den
Auftraggeber die Umkehr der Beweispflicht, d.h. bei
festgestellten Schäden und auftretenden
Mängeln muss der Auftraggeber beweisen, dass der
Auftragnehmer eine Pflichtverletzung begangen hat.

Weitere Vorbemerkungen Splittmastixasphaltdeckschichten

Die Arbeits- und Längsfugen sind mit Infrarotstrahlern
vorzuwärmen.

Eine Probe des Splittgemisches ist vor der Ausführung
dem Auftraggeber auf Verlangen vorzulegen.

Weitere Vorbemerkungen Gussasphalt

Das Mischgut soll 2 M.-v.H. (bezogen auf die
Mineralmasse) Trinidad Epuree enthalten. Eine Probe des
Splittgemisches ist vor der Ausführung dem Auftraggeber
auf Verlangen vorzulegen.

Fugen in Längsrichtung sollen ggf. unmittelbar neben
den vorgesehenen Fahrbahnmarkierungen liegen.

Die Gussasphaltdeckschicht ist in den Fahrstreifen beim
Einbau an der Oberfläche mit Splitt aufzurauen.

Nach dem Erkalten der Gussasphaltdeckschicht ist das
überschüssige Abstreumaterial zu entfernen. Nicht fest
haftender Splitt ist durch Abwalzen mit Glattmantel
walzen oder durch andere geeignete Maßnahmen zu lösen.
Der abgelöste Splitt ist ebenfalls zu entfernen. Die
Oberfläche muss danach gleichmäßig beschaffen sein und
eine dem Verwendungszweck angemessene Rauheit
aufweisen.

Die Prüfung der Griffigkeit fertiger Oberflächen von
Deckschichten auf Straßen der Belastungsklasse 0,3 muss
im Rahmen der Eigenüberwachung entsprechend den
Anforderungen in der ZTV Asphalt-StB 07/13 und gemäß
Allgemeines Rundschreiben Straßenbau Nr. 17/2008, vom
Auftragnehmer durchgeführt werden.

Dem Auftraggeber sind die Messergebnisse der vom
Auftragnehmer durchzuführenden
Eigenüberwachungsprüfungen für die Griffigkeit
vorzulegen.

Der Auftraggeber wird die im Rahmen der
Eigenüberwachung und der Kontrollprüfung sowie die
während der Verjährungsfrist für Mängelansprüche
ermittelten Griffigkeitswerte für jede Baumaßnahme
unter Verwendung des Meldeformulars der BASt zur
Auswertung übersenden.

#### Titel 07.1 Straßenoberbau Asphalt Parkplatz

*Hinweis: Wichtige Hinweise*
Wichtige Hinweise

Der Nachweis über die Güteeigenschaften der
angelieferten Baustoffe (Sieblinie und Proctorkurve)
und der fertigen Leistung (Verdichtungsgrad bzw.
Verformungsmodul) nach den ZTVE, Abschnitt 14 und ZTVA,
Abschnitt 4 ist auf Kosten des Auftragnehmers zu
erbringen.
Vorbemerkung: Abrechnungsmaße:
Die Abrechnungsbreiten der Frostschutzschicht und der
Schottertragschicht richten sich:
Im Falle des Neubaues nach der Ausbaubreite:  bei
Frostschutzschichten jeweils bis Hinterkante
Bordsteinfundament, d. h. Bordhinterkante +15cm
Rückenstütze. Der evtl. erf. Arbeitsraum ist
einzukalkulieren. Bei Schottertragschichten wird die
Abrechungsgrenze jeweils bis Vorderkante
Rinnenpflaster/Tiefbord angesetzt.

**07.1.010 Unterbau Parkplatz aus seitlich lagerndem Material herstellen**
Frostschutzschicht aus seitlich lagerndem Material im Fahrbahnbereich herstellen.

Schichtdicke 18 cm.

Normen und Vorschriften: DIN 18315; ZTV SoB-StB; TL Gestein-StB; TL SoB-StB

Einzubauendes Frostschutzmaterial muss der TL Gestein-StB, und der TL SoB-StB entsprechen.

Vor Einbau des Materials ist ein aktuelles Prüfzeugnis einzureichen.
Menge: 6400,000 m2

**07.1.020 Schottertragschicht HKS 0/45 - 15 cm dick - liefern/herstellen**
Schottertragschicht aus gebrochenen natürlichen
Mineralstoffen gem. TL SoB-StB für Bk 0,3 nach RStO
frei Baustelle liefern und gem. ZTV SoB-StB einbauen
und verdichten. Körnung 0/45 mm. Korn größer 2 mm =
gebrochene Mineralstoffe, Korn bis 2 mm = Sand. Die
Abrechnung erfolgt nach eingebauter Fläche, der
Materialnachweis unter Zugrundelegung des vom
Lieferwerk angegebenen Raumgewichtes. Der Einbau
erfolgt in einer Dicke von 15 cm. Erforderlicher
Verformungsmodul EV2= 120 MN/m2. Verhältniswert EV1:EV2
<= 2,2.
Vor dem Einbau weiterer Materialien, der so zu erfolgen
hat, dass das Planum nicht zerstört wird, ist
rechtzeitig die Abnahme des Planums bei der
Bauüberwachung zu beantragen. Die Planums Abnahme ist
zu protokollieren.
Menge: 6400,000 m2

**07.1.030 Schotter 0/45 mm für Anrampungen**
Schottertragschicht aus gebrochenen natürlichen
Mineralstoffen gem. TL SoB-StB für Bauklasse V-VI nach
RStO, Körnung 0/45 mm, frei Baustelle liefern und für
Anrampungen einbauen und verdichten. Nach
Zweckbestimmung aufnehmen und entsorgen. Die Abrechnung erfolgt nach Aufmaß unter Zugrundelegung eines Raumgewichtes von 2,4t/m3.
Menge: 10,000 t

*Hinweis: Vorbemerkung Asphaltarbeiten*
Vorbemerkung Asphaltarbeiten

Alle Asphaltarbeiten haben gem. der ZTV-Asphalt 2007/13
zu erfolgen.

Der Einbau erfolgt unter Berücksichtigung des
angegebenen Quer- und Längsgefälles einlagig mit
Straßenfertiger. Für evtl. erforderlichen Handeinbau
(z. B. an Aufweitungen, Kurven, Kontrollschächten,
Zwickeln, An arbeiten an vorhandene Bestände usw.)
erfolgt keine besondere Vergütung.
Der Deckenrand an der Rinnenanlage u. dgl. ist sauber
zu begradigen und das überschüssige Mischgut zu
entsorgen.
Die angebotene Zusammensetzung des Mischgutes (Nachweis
der Eignung der vorgesehenen Baustoffe und der
Baustoffgemische) und die Erstprüfung ist dem
Auftraggeber rechtzeitig vor dem Einbau schriftlich
vorzulegen.

Die Abrechnung erfolgt nach aufgemessener Fläche, der
Materialnachweis unter Zugrundelegung eines
Raumgewichtes von 2,5 to/m3 (in verdichtetem Zustand
gemessen).

Bei halbseitiger Herstellung von Asphaltbefestigungen
ist das Abböschen der Asphaltränder einzurechnen.

**07.1.040 Asphalttragschicht AC 22 TN 50/70, 12 cm, Fertigereinbau**
Asphalttragschicht AC 22 TN 50/70 Der Einbau erfolgt
unter Berücksichtigung des angegebenen Quer- und
Längsgefälles einlagig im Fertigereinbau. Die
angebotene Zusammensetzung des Mischgutes (Nachweis der Eignung der vorgesehenen Baustoffe und der
Baustoffgemische) und die Erstprüfung ist vor
Auftragserteilung dem Auftraggeber schriftlich
vorzulegen. Die Verwendung wieder aufbereiteter
bituminöser Altbaustoffe bis zu 50 M.-% ist zulässig.
Menge: 6400,000 m2

**07.1.050 Asphaltschichten mit Bitumenemulsion aufsprühen, 250g/m²**
Bitumenemulsion zur Herstellung des Schichtenverbundes
aufsprühen. In Verkehrsflächen der Belastungsklassen
Bk1,8 bis Bk3,2. Unterlage=Asphaltbefestigung
Bindemittel=C60BP1-S Bindemittelmenge= 250g/m²
Angrenzende Flächen durch Schutzschild oder Abdeckung
zu schützen.

Das Anspritzen erfolgt 12 Std. vor Einbau der
Asphaltdeckschicht
Menge: 6400,000 m2

**07.1.060 Asphaltdeckschicht AC 8 DN 50/70, 4 cm, Fertigereinbau**
Asphaltdeckschicht AC 8 DN 50/70, 4cm dick, Bk 1,8
herstellen Mischgut 0/8 mm, Bitumen 50/70, Diabas-
Edelsplitt, Edelbrechsand, Natursand, Füller,
herstellen. Der Einbau erfolgt unter Berücksichtigung
des angegebenen Quer- und Längsgefälles einlagig im
Fertigereinbau. Die Fertignähte und sonstigen Ansätze
sollen kanten- und porenlos ineinander übergehen und
sind mit einem Vorwärmgerät vorzuwärmen und
nachzuwalzen. Der Deckenrand an Bordanlagen und
Einfassungen ist sauber zu begradigen.
Menge: 6400,000 m2

**07.1.070 Anschlüsse mit Fugenschnitt und elastischer Fugendichtmasse herstellen**
Anschlüsse an bestehende Decke oder Bauteile (Rinne, Bordsteine, etc.) gemäß ZTV Asphalt und ZTV Fug in der
Dicke der Asphaltdeckschicht herstellen. Die erforderlichen Fugenschnitte sind zu erstellen und einzukalkulieren.
Fugen der Asphaltdeckschicht -Fugentiefe 4 cm,
Fugenbreite 10 mm- mit Druckluft säubern, trocknen und
mit heiß verarbeitbaren Fugenvergußmasse der ZTV Fug - Stb bis Oberkante Fugenspalt vergießen.
Mit Voranstrichmittel. Ohne Schutzeinlage oder
Unterfüllstoff.

Die Herstellerangaben müssen eingehalten werden.
Anschluss längs und quer.
Bereich: Fahrbahn
Fugenbandhöhe:  4,0 cm
Fugenbandbreite:  10 mm
Menge: 4000,000 m

**07.1.080 Asphaltfläche reinigen**
Verschmutzte Beton- oder bituminöse Flächen für den
Einbau einer Asphaltschicht vorbereiten. Fahrbahnen und
Fahrbahnnebenflächen, Zwickel und Streifen.
Verschmutzte Unterlage mit Hochdruck (bei kleineren
Flächen von Hand), notfalls unter Zuhilfenahme von
Wasser, gründlich von festem und losem Staub, Sand,
Schmutz, leichtem Grasbewuchs reinigen. Das Kehrgut der
Verwertung nach Wahl des AN zuführen.
Menge: 6400,000 m2

**07.1.090 Fahrbahnfläche abstumpfen**
Asphaltfläche ab streuen, hierzu Abstreumaterial nach
Wahl des AN liefern und maschinell auf Fläche
aufbringen und abwalzen. Nicht gebundenes und gelöstes
Material ist abzufegen und der Verwertung zuzuführen
Abstreumaterial: Edelsplitt/ Edelbrechsand
Lieferkörnung: 1/3 mm SZ-Wert der zugehörigen groben
Gesteinskörnung: höchstens 18 PSV-Wert der zugehörigen
groben Gesteinskörnung: mindestens 50 Abstreumenge: 1,0
kg/m²
Menge: 6400,000 m2

**07.1.100 Asphalttragschicht AC 22 TN 50/70, 12 cm, Handeinbau**
Asphalttragschicht AC 22 TN 50/70 für Zufahrten o. ä
Der Einbau erfolgt unter Berücksichtigung des
angegebenen Quer- und Längsgefälles einlagig im
Handeinbau. Die angebotene Zusammensetzung des
Mischgutes (Nachweis der Eignung der vorgesehenen
Baustoffe und der Baustoffgemische) und die Erstprüfung
ist vor Auftragserteilung dem Auftraggeber schriftlich
vorzulegen. Die Verwendung wieder aufbereiteter
bituminöser
Altbaustoffe bis zu 50 M.-% ist zulässig.
Menge: 20,000 m2

**07.1.110 Asphaltdeckschicht AC 8 DN 50/70, 4 cm, Handeinbau**
Asphaltdeckschicht AC 8 DN 50/70, 4cm dick, für
Zufahrten o. ä. , Bk 1,8 herstellen Mischgut 0/8 mm,
Bitumen 50/70, Einbaugewicht 100 kg/qm, Diabas-
Edelsplitt, Edelbrechsand, Natursand, Füller,
herstellen. Der Einbau erfolgt unter Berücksichtigung
des angegebenen Quer- und Längsgefälles einlagig im
Handeinbau. Die Fertignähte und sonstigen Ansätze
sollen kanten- und porenlos ineinander übergehen und
sind mit einem Vorwärmger„t vorzuwärmen und
nachzuwalzen. Der Deckenrand an Bordanlagen und
Einfassungen ist sauber zu begradigen.
Menge: 20,000 m2

**07.1.120 kalteinbaufähiges bit. Mischgut liefern und einbauen**
kalteinbaufähiges bit. Mischgut liefern und einbauen.
Nach Rücksprache mit der Bauleitung wiederaufnehmen und
entsorgen.
Menge: 1,000 t

**07.1.130 Moräne-Edelsplitt 1/3 zur Asphaltaufhellung liefern und einarbeiten**
*** Bedarfsposition ohne GB
Moräne - Edelsplitt
Körnung: 1/3 liefern und beimischen
Moräne Edelsplitt zur normgerechten Aufhellung als Zuschlagsstoff bei der Herstellung der Asphaltdecksicht AC 8 DN 50/70 beimischen.
Menge: 6400,000 m2

**07.1.140 Asphaltdeckschicht DEUCOLOR W aus AC 8 D N herstellen**
*** Bedarfsposition ohne GB
Asphaltdeckschichtmischgut DEUCOLOR® W als eingefärbten Walzasphalt liefern und auf gereinigter, trockener Unterlage in Verkehrsflächen der Belastungsklasse Bk1,8 gemäß ZTV Asphalt-StB profil- und fachgerecht im Heißeinbau einbauen und verdichten.
Mischgutsorte: AC 8 D N (Sondermischgut) für Belastungsklasse Bk1,8 in Anlehnung an die Anforderungen an Walzasphalt (in Anlehnung an TL Asphalt-StB).
Bindemittel: anfärbbares Sonderbindemittel.
Farbton: Grau/Beige (Lieferung nach Bemusterung z.B. anhand von WSV Platten 26x32 cm).
Einbaudicke: 4 cm
Verdichtungsgrad = mind. 98 %
Pigmentzusatz und Gesteinskomponenten=
entsprechend der gewünschten Farbgebung.
Einbaubreiten nach Unterlagen des AG.
Alle Gerätschaften sowie das Schuhwerk der am Einbau
beteiligten Mitarbeiter sind entweder neu oder müssen
gut gereinigt sein. Der Mehraufwand ist in die Position
einzurechnen.
Alle notwendigen Handarbeiten sind in die Position
einzurechnen.
Erforderliche Nähte (Längsnähte, Quernähte, Nähte in Aufweitungsbereichen) sind in die Position einzukalkuieren.

Die Einbauempfehlungen des Herstellers sind zu berücksichtigen.
.
Menge: 6400,000 m2

#### Titel 07.2 Straßenoberbau Pflaster

*Hinweis: Vorbemerkungen*
Vorbemerkungen Straßenoberbau

Beim Setzen des Pflasters ist das Liefern und Einbauen
des Pflastersandes, das Sortieren der Steine nach
Erfordernis, das Auswechseln der beim Rammen
zersprungenen Steine und das Abfahren und Entsorgen des
Pflasterbruches eingeschlossen. Der Eignungsnachweis
des Materials ist gemäß den Anforderungen der ZTVE
rechtzeitig vor Einbaubeginn beizubringen. Die
erzielten Lagerungsdichten sind im erforderlichen
Umfang nach Maßgabe der ZTV E vom Auftragnehmer auf
seine Kosten nachzuweisen. Beim Herstellen der Rinnenbahnen und Setzen der Bordsteine ist die Herstellung der Fundamente und Rückenstützen einschl. erforderlicher Schalung Bestandteil der Positionen.

Die Betonplattenqualität ist gemäß DIN EN 1339 P D U I
7,bzw. P K D U I 7. Die Betonpflastersteinqualität ist gemäß DIN EN 1338 DI bzw. D I K.

Das Herstellen der Plattenbeläge erfolgt nach den
ZTV Pflaster-StB 06, der TL Pflaster-StB 06, sowie der
DIN EN 1339 und DIN 18318.
Das Herstellen der Pflasterdecken aus Betonpflaster,
Betonverbund- und -doppelverbundpflaster und das
Liefern der Betonpflastersteine erfolgt nach den ZTV
Pflaster-StB 06,  TL Pflaster-StB 06, sowie DIN
18318 und DIN EN 1338.

**07.2.010 FSS 0/45 in Gehwegen aus seitlich lagerndem Material herstellen**
Frostschutzschicht aus seitlich lagerndem Material im Fahrbahnbereich herstellen.

Schichtdicke 18 cm.

Normen und Vorschriften: DIN 18315; ZTV SoB-StB; TL Gestein-StB; TL SoB-StB

Einzubauendes Frostschutzmaterial muss der TL Gestein-StB, und der TL SoB-StB entsprechen.

Vor Einbau des Materials ist ein aktuelles Prüfzeugnis einzureichen.
Menge: 200,000 m2

**07.2.020 Schottertragschicht HKS 0/45 - 15 cm dick - liefern/herstellen**
Schottertragschicht aus gebrochenen natürlichen
Mineralstoffen gem. TL SoB-StB für Gehwege und Radwege
frei Baustelle liefern und gem. ZTV SoB-StB einbauen
und verdichten. Körnung 0/45 mm. Korn größer 2 mm =
gebrochene Mineralstoffe, Korn bis 2 mm = Sand. Die
Abrechnung erfolgt nach eingebauter Fläche, der
Materialnachweis unter Zugrundelegung des vom
Lieferwerk angegebenen Raumgewichtes. Der Einbau
erfolgt in einer Dicke von 15 cm. Erforderlicher
Verformungsmodul EV2= 80 MN/m2. Vor dem Einbau weiterer
Materialien, der so zu erfolgen hat, dass das Planum
nicht zerstört wird, ist rechtzeitig die Abnahme des Planums bei der Bauüberwachung mündlich zu beantragen. Die Planums Abnahme ist zu protokollieren.
Menge: 200,000 m2

**07.2.030 Rasenplatten Hydropor (KlimaPlus) liefern und verlegen**
KL Rasenplatten Hydropor (KlimaPlus) von Rinn oder gleichwertig liefern und unter Einhaltung der Herstellerhinweise fachgerecht verlegen, inklusive aller erforderlicher Nebenarbeiten.
Farbe: Grau
Menge: 470,000 m2

**07.2.040 Gehwegplatten 40/40/5, grau, liefern und verlegen**
Plattenbelag ZTV P-StB aus Gehwegplatten aus Beton DIN EN 1339, Maße L/B/D 40/40/5 cm,
Plattenmaßabweichung P, Diagonalabweichung K, Witterungswiderstand D, Biegezugfestigkeit U, Abriebwiderstand I, Bruchlast 7, liefern und verlegen

Platten auf vor verdichteter 4 cm dicker Bettung aus gelieferten kalkfreiem Brechsand-Splitt Gemisch der Körnung 0/5 mm in Flächen in den Gehwegen verlegen, die Fugen mit kalkfreiem Brechsand der Körnung 0/2 mm einschlämmen, anschließend die Fläche säubern und profilgemäß mit einem Flächenrüttler ab rütteln und nochmals nachschlämmen. Ausführung gem. "Merkblatt für die Herstellung von Betonsteinpflaster", herausgegeben von der Forschungsgesellschaft für das Straßenwesen e.V. Vor Verlegung  sind der Bauleitung Musterstücke vorzulegen. Einschließlich der Verlegearbeiten von Hand in Randbereichen und an Einbauten. Geschnittene Platten dürfen nicht kleiner als ein halber Normalstein sein. Das Kehrgut wird gemäß Vorbemerkungen einer Wiederverwertung bzw. Deponie zugeführt, einschl. aller Transport- und Deponiegebühren

Oberfläche Standard naturgrau
Menge: 50,000 m2

**07.2.050 Betonsteinpflaster von Hand verlegen**
Betonrechteckpflaster in Dicken von 8 und 10 cm auf vor
verdichteter 4 cm dicker Bettung aus gelieferten und
vorhandenen Betonsteinen auf kalkfreiem Brechsand-
Splitt Gemisch der Körnung 0/5 mm in Flächen aller Art
im Längsverband (als 30cm breiter Orientierungsstreifen
anthrazit) oder Ellbogen-Verband in den Gehwegen/
Parkstreifen/Überfahrten von Hand verlegen, die Fugen
mit kalkfreiem Brechsand der Körnung 0/2 mm
einschlämmen, anschließend die Fläche säubern und
profilgemäß mit einem Flächenrüttler ab rütteln und
nochmals nachschlämmen. Ausführung gem. "Merkblatt für
die Herstellung von Betonsteinpflaster", herausgegeben
von der Forschungsgesellschaft für das Straßenwesen e.V. Vor Verlegung der Pflastersteine sind der Bauleitung
Musterstücke vorzulegen. Einschließlich der
Verlegearbeiten von Hand in Randbereichen und an Einbauten. Geschnittene Pflastersteine dürfen nicht kleiner als ein halber Normalstein sein. Das Kehrgut wird gemäß Vorbemerkungen einer Wiederverwertung bzw. Deponie zugeführt, einschl. aller Transport- und Deponiegebühren.
Menge: 200,000 m2

**07.2.060 Betonpflastersteine/Gehwegplatten passgenau schneiden.**
Schnittfugen des Betonpflasters, -platten bis 8 cm
Stärke mit elektronischem oder Motorschneidegerät
gerade oder schräg herstellen. Zur Vermeidung von
Staubentwicklung sind nur Nass-Schneidemaschinen
zugelassen.
Menge: 100,000 m

**07.2.070 Betonpflastersteine/Gehwegplatten anpassen an neuen Rand**
vorh. Pflaster an neuen Rand anpassen
Menge: 250,000 m

#### Titel 07.3 Straßenwiederherstellung - Randeinfassungen

*Hinweis: Vorbemerkungen Randeinfassungen*
Vorbemerkungen Randeinfassungen

Die Herstellung der Randeinfassungen erfolgt gemäß DIN
18318.

Bordsteine, sowie Rinnen- und Abschlussbahnen werden
auf ein Fundament aus Beton der Betongüte C 20/25 X0
versetzt. Die Oberkante der Rückenstütze richtet sich nach der Dicke des angrenzenden Belages.

Beim Setzen der Bordsteine, Rinnen- und Abschlussbahnen
ist das Herstellen des Betonfundamentes und der
Rückenstütze,  einschl. erforderlicher Schalung,
Bestandteil der Positionen und in den Einheitspreis mit
einzurechnen. Werden die Bordsteine zusammen mit Rinnenbahnen versetzt, werden diese auf ein gemeinsames, zwischen Schalung hergerichtetes Betonfundament, verlegt. Die Betonvorderkante schließt mit der Rinne bündig an.

**07.3.010 Tiefbordsteine TB 8/20 liefern und versetzen**
Tiefbordsteine TB 8/20 gemäß DIN EN 1340 und DIN 483,
Qualität D I T, Oberfläche Standard naturgrau,
Länge 1,0 m, in Geraden liefern und versetzen
Menge: 200,000 m

**07.3.020 Hochbordsteine HB 12/15 x 30 liefern und versetzen**
Hochbord 12/15 x 30 aus Beton mit Quarzitvorsatz
DIN EN 1340, Typ D I U
DIN 483 HB -  120/150 x 300 x 997 mm
HB -  120/150 x 300 x 497 mm
Verkehrsfläche = Anlauf, gerundeter Übergang zur
Trittfläche und Trittfläche. Der Anlauf beginnt 150 mm
unterhalb Oberkante Trittfläche. frei Baustelle liefern
versetzen.
Oberfläche Standard naturgrau
Menge: 750,000 m

**07.3.030 Hochbord-Absenksteine Quarzitvorsatz liefern u. verlegen**
Hochbord-Absenksteine 12/15 x 30 links oder rechts,
Länge 1,00 m aus Beton mit Quarzitvorsatz nach DIN EN
1340, Typ D I U DIN 483  HB Anfangsprofil 120/150 x 300
mm HB Endprofil 150 x 220 mm mit gerundetem Übergang
zur Trittfläche r = 20 mm Länge 997 mm, frei Baustelle
liefern und verlegen.
Oberfläche Standard naturgrau
Menge: 100,000 St

**07.3.040 Rundbord Quarzitvorsatz liefern und verlegen**
Rundbordstein 15 x 19, r = 2cm oder 5cm aus Beton mit
Quarzitvorsatz nach DIN EN 1340, Typ D I U DIN 483  RB
150 x 190 x 997 mm RB  150 x 190 x 497 mm
Rundfase - r = 20 mm - an der oberen Längskante
Durchgehend mit Quarzkies gefertigt
Verkehrsfläche wassergestrahlt, frei Baustelle liefern
und verlegen
Oberfläche Standard naturgrau
Menge: 750,000 m

**07.3.050 Bordsteine/Randsteine aller Art passgenau schneiden.**
Bordsteine Randsteine aller Art und Größe passgenau
gerade oder schräg schneiden.
Die nicht wiederverwendbaren Stoffe aufladen, zu einer
Recyclinganlage bzw. Deponie abfahren und gemäß
Vorbemerkungen entsorgen.
Anmerkung**: Die verbleibende kürzere Seite muss
mindestens der Hälfte der größten Kantenlänge des
ungeschnittenen Steines entsprechen.
Menge: 500,000 St

**07.3.060 Rinnensteine Trecona liefern und versetzen**
Rinnensteine 24 x 16, 16 x 16 cm Pflastersteine aus
Beton DIN EN 1338 237 x 157 x 145 mm, D I 116 x 157 x
145 mm, D I Oberseite planmäßig eben, an der Oberseite
umlaufende Minifase (3mm). Steinseiten mit
Abstandhaltern, Vorsatzschicht und Kernbeton sind
durchgefärbt, frei Baustelle liefern und versetzen.
Rinnenflussbahn aus Betonpflaster einreihig in Geraden
und Kurven verteilen und auf ein 15 -25 cm dickes, zu
erstellendes Betonfundament (Beton nach DIN EN 206-1, C
20/25, X0 (D), Dmax=32 mm, Konsistenz F1). In Kurven
unter 10 m Radius ist der Pflasterstein 1 DIN EN 1338
(16/16/14 cm) sonst der Pflasterstein 2 DIN EN 1338
(16/24/14 cm) zu verwenden. Die Rinnensteine sind mit
den Bordsteinen in einem Arbeitsgang in den frischen
Beton zu setzen, d. h. vor Beginn des Abbinde Vorganges
(ggf. Erstarrungsverzögerer verwenden) muss die
Betonverarbeitung abgeschlossen sein, damit im
Betonbett keine Arbeitsfuge entsteht. Die senkrechten
Stoßfugen sind mit Mörtel verschließen. Nach dem
Schließen der Bordfuge ist die Rinne und Rinnen-Bord-
Fuge mit Zement/Sandgemisch im Mischungsverhältnis 1:4
einzuschlämmen. Das Verfugen ist am gleichen Tag
durchzuführen, damit ein einwandfreier Verbund des
Mörtels gewährleistet ist. Die fertigen Flächen sind
vor dem Abbinden mit scharfem Sand von den anhaftenden
Mörtelresten zu säubern. Anfallender Bruch und
Restmaterialien werden gemäß Vorbemerkungen einer
Wiederverwertung zugeführt, einschl. aller Transport-
und Entsorgungsgebühren.  An Einbauten ist die Rinne
mit einem ganzen Stein und ggfs. einem nachfolgenden
geschnittenen Stein (>= 1/2 Stein) anzuschließen.

Oberfläche Standard naturgrau
Menge: 400,000 m

**07.3.070 Rinnenpflasterschnitte**
Rinnenpflasterschnitte der Steine 24/16/14 cm oder 16/
16/14 cm gerade oder schräg herstellen.
Menge: 50,000 m

**07.3.080 Rinnenflussbahn 240/160/140 mm einreihig, liefern und versetzen.**
Rinnenflussbahn aus Basaltsplitt gemäß DIN EN 1338  bzw. DIN EN 1342
240/160/140 mm bzw. 160/160/140 mm, liefern und einreihig in Geraden und Kurven fachgerecht auf ein Kiesbetonfundament versetzen. Schneiden und Nebenarbeiten sind in die Position einzukalkulieren.
Die Fugen mit Zementmörtel im MV. 1:3 vollständig
einschlämmen.
Die fertigen Flächen mit scharfem Sand von den
anhaftenden Mörtelresten gründlich säubern.

Oberfläche Standard naturgrau
Menge: 1800,000 m

#### Titel 07.4 Straßenwiederherstellung - Entwässerung

**07.4.010 Straßenablaufkombination liefern und einbauen**
Straßenablaufkombination, bestehend aus Boden DN 150,
nach DIN 4052-1a aus Beton mit Steckmuffe L150, Schaft
DIN 4052- 5d, Bauhöhe 600 mm, 1 Auflagerring DIN 4052-
10 a zur Baustelle liefern und einbauen.
Boden versetzen auf 10 cm Beton C 12/15, X0, Konsistenz
C1 Einschließlich Erdarbeiten, Verbau und Füllkies.
Menge: 34,000 St

**07.4.020 Gussaufsatz 500x500, Pultform, D 400, liefern und einbauen**
Aufsatz DIN 19583 - 500 x 500 D400, entsprechend DIN EN
124 / DIN 1229, Pultform mit dämpfender Einlage, 500 x
500 mm, Rahmen mit Gusseisen aus Beton, hochziehbar,
mit Eimerauflage, Rost aus Gusseisen, einschließlich
dazugehörigem Eimer DIN 4052-A4 liefern und fachgerecht
versetzen. Das höhenmäßige Anpassen des Aufsatzes ist
einzurechnen.
Menge: 34,000 St

**07.4.030 Verschlusskappe Absperrschieber einbauen**
Auf der Baustelle zur Wiederverwendung gelagerte
Verschlusskappe mit Deckel für Gestänge eines
Absperrschiebers einer Wasser,-oder Gasleitung in
Gehwegen oder Fahrbahnen aus Stahlguss, Abmessungen
rechteckig, rund oder oval, bis 20 x 20 cm, bis 20 cm
Durchmesser oder 26/36 cm, H”he ca. 25 cm, einbauen,
einschl. Erdarbeiten.
Menge: 5,000 St

**07.4.040 Wasserkappenset liefern und einbauen**
Syko Wasserkappenset oder gleichwertig liefern und versetzen
Länge x Breite x Höhe x Durchmesser:
Wasserkappenset  40 x  40 x 100 x 150 mm
Farbet  basalt-anthrazit 039,

Wasserkappenset liefern und profilgemäß nach Herstellerangaben versetzen.
Menge: 5,000 St

**07.4.050 Hydrantenkappenset liefern und einbauen**
Syko Hydrantenkappenset BGB-RiNGB (Umpflasterungsstes) oder gleichwertig liefern und versetzen

Länge x Breite x Höhe x Durchmesser:
Hydrantenkappenset  60 x  60 x 100 x 150 mm
Farbe:  basalt-anthrazit 039,

Hydrantenkappenset liefern und profilgemäß nach Herstellerangaben versetzen.
Menge: 2,000 St

**07.4.060 Schachtabdeckungen regulieren.**
Schachtabdeckungen den neuen Fahrbahnhöhen entsprechend regulieren.
Einzurechnen ist das neue Anpassen mit entsprechenden Ausgleichsringen.

Der Anschluss an die Asphaltfläche ist als Fuge
gemäß ZTV Asphalt-StB 07/13 auszubilden.
Menge: 8,000 St

**07.4.070 Schachtabdeckung Klasse D 400 einschl. Rahmen liefern und einbauen**
Gusseisen-/Betonguss-Schachtabdeckung Klasse D 400, rund mit Ventilation  mit integrierter Aufnahmebuchse für eine Einsteighilfe, mit Rahmen, Rahmen und Beton-Führungsring und Schmutzfänger aus verzinktem Stahl.

Schachtabdeckung  Klasse D 400 gemäß DIN EN 124 und DIN 1229 sowie DIN 19572 und den UVV-Vorschriften, mit Rahmen System, Form rund, lichte Weite 625 mm, Rahmen aus Gusseisen für Betonpflasterflächen, Bauhöhe 160 mm, Einlegeabmessungen für Deckel nach DIN 19584, Deckel aus Beton-Guss DIN 19584-2, mit Ventilation, mit dämpfender Einlage im Deckel, mit integrierter Aufnahmebuchse für eine Haltestange, die im Bereich der Steigeisen liegen muß (Einsteighilfe), mit Beton-Führungsring,
Bauhöhe 85 mm, Auflageflächen mechanisch bearbeitet.
Komplette  Schachtabdeckung liefern und höhengerecht versetzen.
Menge: 2,000 St

### Bereich 08 STUNDENLOHNARBEITEN

#### Titel 08.1 Stundenlohnarbeiten Personaleinsatz

*Hinweis: Vorbemerkung Stundenlohn*
Vorbemerkung Stundenlohn

Arbeiten im Stundenlohn dürfen nur auf besondere Anweisung des Auftraggebers erfolgen.

Der Verrechnungssatz umfaßt sämtliche Aufwendungen,
insbesondere, den tatsächlichen Lohn einschl. vermögenswirksamer Leistungen mit den Zuschlägen für Gemeinkosten (Sozialkassenbeiträge, Winterbauumlage und dgl.)
sowie Lohn- bzw. Gehaltsnebenkosten und Zuschläge für
Überstunden.

**08.1.010 Einsatz eines Facharbeiters**
Menge: 5,000 Std

*Hinweis: Vorbemerkung Gerätestunden*
Vorbemerkung Gerätestunden

Die Gerätestellung im Stundenlohn darf nur auf besondere Anweisung des Auftraggebers erfolgen.

In die Verrechnungssätze sind sämtliche Aufwendungen
für die Bedienungskräfte, Unternehmerzuschläge, die
Vorhaltekosten, Betriebsstoffe, Abschreibungen und Verzinsung, Reparaturkosten und Überstundenanteile, der
An- und Abtransport zur Verwendungsstelle einzurechnen.

**08.1.020 Betriebsstunde eines Baggers**
Betriebsstunde eines Baggers  bis 21 to inkl. Mann.
Menge: 5,000 h

**08.1.030 Betriebsstunde Kompressor mit 1 Hammer**
Betriebsstunde eines Kompressors mit einem Presslufthammer inkl. Mann
Menge: 5,000 h

**08.1.040 Betriebsstunde eines Radladers**
Betriebsstunde eines Radladers inkl. Mann.
Menge: 5,000 h

**08.1.050 Betriebsstunden LKW-Allradkipper 15 to**
Betriebsstunden eines LKW-Allradkippers mit ca. 15 to
Gesamtgewicht inkl. Mann.
Menge: 5,000 h

### Bereich 09 DOKUMENTATION

#### Titel 09.1 Abnahmeuntersuchung und Dichtigkeitsprüfung

*Hinweis: Vorbemerkung Abnahmeuntersuchung*
Vorbemerkung Abnahmeuntersuchung

Die Erstuntersuchung (Neubauabnahme) der Hauptkanäle > DN 200 per Kanal-
TV-Inspektion inkl. deren Bewertung erfolgt zunächst grundsätzlich nur durch den AG selbst. Der AN hat hierzu i.R. seiner Bauablaufplanung mindestens 1 Kalenderwoche vor der geplanten Kanal-TV-Inspektion die erforderlichen Untersuchungstermine beim AG zu beantragen / mit dem AG abzustimmen.
Für die Untersuchung durch den AG ist hierbei sicherzustellen, dass die zu
untersuchenden Haltungen inklusive Schachteinbindungen und Schachtinnenräume (Bermen, Fließgerinne etc.) vollständig fertig gestellt sind.
Die Anfahrbarkeit und Begehbarkeit der Schächte durch das Kamerafahrzeug ist ebenfalls sicherzustellen.

- Kanal-TV-Inspektion Anschlussleitungen < = DN 200
Die Kanal-TV-Inspektionen sämtlicher Anschlussleitungen < = DN 200 ( Haus und Sinkkastenanschlussleitungen) erfolgt zur Vermeidung von Problemen bei den einzelnen Bauabläufen auf Grundlage der nachstehenden Leistungspositionen durch den AN selbst.

Die Kamerabefahrung der Hauptkanäle ist erst nach Anbindung sämtlicher seitl. Zuläufe für Hausanschlüsse und Straßenabläufe aber rechtzeitig vor den Asphaltierungs- und Pflasterarbeiten durchzuführen. Die TV-Untersuchung der Anschlussleitungen erfolgt erst nach der Fertigstellung aller Hausanschluss- und Straßenablaufleitungen Für die Dichtigkeitsprüfungen der Hauptkanäle ist  eine Einzelmuffenprüfung vorgesehen.  Der  erhöhten Aufwand bei der Wasserhaltung zur Verlegung der Anschlussleitungen wird nicht gesondert vergütet. Diesen Gesichtspunkt hat der AN bei der Kalkulation der nachfolgenden Positionen zur Prüfung der Dichtigkeit zu berücksichtigen. Für die Kanalbefahrungen und Dichtigkeitsprüfungen sind die Schachteinstiege zwingend zugänglich zu halten.

- Qualifikationen
Der AN bzw. der vom AN vorgesehene Nachunternehmer für Reinigungen,
Inspektionen und Dichtigkeitsprüfungen muss das Gütezeichen RAL GZ 961,
Gruppen I, R, D vorweisen.

**09.1.010 TV-Inspektion Anschlussleitungen < = DN 200, Schiebekamera**
Anschlussleitungen bis DN 200 vor dem
Einbau der bit. Tragschicht optisch mittels einer Color-TVKanalkamera, hier: Hand- bzw. Schiebekamera überprüfen. Von dem Ergebnis der Untersuchung sind eine Niederschrift, Leitungsgrafiken und ein digitaler Schadensfilm im MPEG-2 oder MPEG-4-Format auf einem Datenträger zu fertigen. Die Bezeichnung und die für die Zuordnung benötigten Schachtbezeichnungen sind gemäß der Vorgaben des AG vorzunehmen. Die Befahrung ist nach der EN 13508-2, Schnittstelle ATV M-150, durchzuführen. Die Datenübergabe erfolgt als ASCII oder XML-Datei.
Auf jedem übergebenen Datenträger müssen alle erforderlichen Programme zum Betrachten der Videos vorhanden sein. Es muss sichergestellt werden, dass der AG den Inhalt des gewählten Datenträgers selbst kopieren und kostenfrei an Dritte weiterleiten kann. Alle übergebenen Datenträger müssen mit dem Betriebssystem Microsoft Windows 10 kompatibel sein.
Die Niederschrift und die Aufzeichnungen auf dem
gewählten Datenträger müssen alle Grundlageninformationen enthalten. Die Informationen müssen übersichtlich und nachvollziehbar im Untersuchungsbericht angeordnet sein. Die TV-Dokumentation und der Bericht sind in der gleichen Reihenfolge darzustellen. Mit den Leistungen sind nur vom AG anerkannte Fachfirmen zu beauftragen. Das Unternehmen ist der Bauleitung vor Beginn der Untersuchung bekannt zu geben. Der AG ist rechtzeitig über den Termin der Prüfung zu
benachrichtigen. Einschließlich Reinigung der Anschlussleitungen vor der Untersuchung sowie Gestellung und Lieferung sämtlicher Geräte und Materialien,die für die Durchführung der Prüfung erforderlich sind.
Menge: 90,000 m

#### Titel 09.2 Rammsondierung/ Lastplattendruckversuche

**09.2.010 Rammsondierung nach DIN EN ISO 22476-2, fremdüberwacht**
Rammsondierung, fremdüberwacht
Nachweis der Verdichtung im Kanalgraben/Baugrube gem.
ZTV E-StB in Anwesenheit der BÜ durchführen.

Die Prüfergebnisse und Auswertung sind in 2-facher
Ausfertigung der BÜ und dem AG auszuhändigen. Die
Verdichtungsnachweise sind durch ein unabhängiges
Prüfinstitut zu erbringen.
Das unabhängige Prüfintitut ist dem AG als
Nachunternehmer zu benennen und von ihm genehmigen zu
lassen.

Rammsonsierung nach DIN EN ISO 22476-2 ausführen,
Rammdiagramm führen.

Geräte für Bodenerkundung bereitstellen. Der Einsatz
umfasst das Aufstellen, Abbauen und das Umstellen von
Ansatzpunkt zu Ansatzpunkt.

Die Ansatzpunkte werden mit der örtlichen BÜ festgelegt
und sind im Lageplan und den Rammprotokollen eindeutig
festzuhalten.

Die Nachweise der Verdichtung sind dem AG mit der
schriftlichen Anmeldung zur Abnahme vorzulegen.
Vergütet werden nur Versuche, die den geforderten
Verdichtungsnachweis bestätigen.
Menge: 15,000 St

**09.2.020 Lastplattendurckversuche statisch**
Statischer Plattendruckversuch nach DIN 18 134 für
Kontrollprüfung nach Angabe des AG durch ein
anerkanntes Prüfinstitut auf Erdplanum und ungebundenen
Tragschichten durchführen lassen einschließlich
Bereitstellung sämtlicher Geräte, Gegengewichte und
Hilfspersonal mit Auswertung und Darstellung der
Messergebnisse. Eine Durchschrift der
Prüfungsergebnisse ist von der Prüfungsanstalt sofort
an die Bauüberwachung abzusenden. Negative Prüfungen
werden nicht bezahlt, die Prüfungen sind nach
Abstellung der negativen Ursachen zu wiederholen.
Menge: 8,000 St

**09.2.030 Lastplattendurckversuche dynamisch**
Dynamischer Plattendruckversuch nach TP BF-StB Teil B
8.3 als indirektes Prüfverfahren als Kontrollprüfung
nach Angabe des AG durch ein anerkanntes Prüfinstitut
im Bereich der Rohrleitungszone, Grabenverfüllung, Erdplanum und ungebundenen Tragschichten durchführen lassen einschließlich Auswertung und Darstellung der
Messergebnisse. Eine Durchschrift der
Prüfungsergebnisse ist von der Prüfungsanstalt sofort
an die Bauüberwachung zu übergeben. Negative Prüfungen
werden nicht bezahlt, die Prüfungen sind nach
Abstellung der negativen Ursachen zu wiederholen.
Menge: 20,000 St

**09.2.040 Bohrkernprüfung nach ZTV-Asphalt**
Bohrkerne für Kontrollprüfungen gemäß ZTV Asphalt StB
07 nach Angabe des AG entnehmen, die Proben durch ein
anerkanntes Prüfinstitut überprüfen einschließlich
Auswertung, Darstellung sowie Stellungnahme der
Prüfergebnisse. Kern-Durchmesser 15 cm. Bohrtiefe ca.
45 cm. Bohrlöcher mit bituminösem Material verfüllen.
Material verdichten.
Eine Durchschrift der Prüfungsergebnisse ist von der
Prüfungsanstalt sofort an die Bauüberwachung
abzusenden. Pro Stück sind 3 Bohrungen durchzuführen
Menge: 1,000 St

#### Titel 09.3 Bestandspläne

*Hinweis: Vorbemerkungen Bestandspläne*
Vorbemerkungen Bestandspläne

Die Herstellung der Bestandspläne darf nur durch einen
öffentlich bestellten Vermessungsingenieur erfolgen.
Dieser hat die Richtigkeit der Eintragungen und die
Übereinstimmung mit der Örtlichkeit auf den Plänen zu
bescheinigen.
Es ist darauf zu achten, dass sich die
Schachtdeckelhöhen im Rahmen der Ausführung des
Straßenendausbaus evtl. ändern werden und danach in den
Bestandsplänen anzupassen sind.

Bei Mauerwerksschächten ist das Maß von OK
Schachtabdeckung bis UK Schachtdecke zu messen.

Bei Schachtfertigteilen sind alle eingebauten
Schachtteile anzugeben.

Qualitätsparameter für Vermessungsleistungen
Für die Bestandspläne sind alle Daten zu liefern im

- Lagebezugssystem ETRS 89/UTM
und im
- Höhenbezugssystem DHHN 2016 LSt 170.

Für die Lagepläne gilt:
- Lage- und Höhenbezugssystem sind in der Legende zu
vermerken
- Die Höhenanschlusspunkte (min. 2) ans amtliche
Höhenbezugssystem sind auf der Legende zum Plan als
Anschluss- und Kontrollpunkt anzugeben.
- Werden Höhen aus GNSS-Messungen genutzt ist dies
explizit in der Legende zu erwähnen.
- In den Lageplänen sind Gitterkreuze darzustellen.
- Punkte haben eine "echte" Höhe oder keine. Die Angabe
0,0 für Punkte ohne Höhe ist unzulässig.
- Punkte die nicht gemessen wurden (z.B. Daten die aus
einem Fachspartenplan übernommen wurden), sind durch
eine andere Schriftart hervorzuheben. Dies ist in der
Legende zu erläutern.
- Verwendete Symbole sind in der Legende zu
dokumentieren.
- Es ist ein Datum für den Stand anzugeben.
- Alle Pläne sind als pdf- und als dxf- oder dwg-Datei
zu liefern.

Besonderheiten sind mit dem Auftraggeber und der örtlichen Bauüberwachung abzusprechen.

Hinweise zur Erstellung von Bestandsunterlagen
Es sind insgesamt zwei Bestandsplansätze der
Entwässerung  einschließlich Detailzeichnungen der
Sonderbauwerke bzw. der Sonderbauwerke mit mechanischen oder elektrotechnischen Einrichtungen - mit Lageplan der Anschlussleitungen sowie der Endpunkte der
herausgelegten Hausanschlüsse bis zum Prüfschacht
einzureichen.

Lagepläne sind im Maßstab M 1:500, Längsschnitte im
Maßstab L/H 1:50/500 und Detailzeichnungen im Maßstabe
M 1:25 anzulegen, wie in der Ausführungsplanung
vorgegeben. Zusätzlich zu den vorgenannten Papierplänen
ist ein digitaler Plansatz im DWG-Format (A-CAD 2018
oder später) zu übergeben.

Es ist durch den AN eine Funktionsbeschreibung
einschließlich Betriebsanweisung für die mechanischen
oder elektrotechnischen Einrichtungen inklusive einer
einmaligen Einweisung (vor Ort) des städtischen
Bedienungspersonals zu erbringen.

Die Kosten werden nicht gesondert vergütet und sind in
die nachfolgende Position einzukalkulieren.

**09.3.010 Herstellung von Bestands- und Abrechnungsunterlagen**
*** Pauschalposition
Herstellung von georeferenzierten Bestands- und
Abrechnungsunterlagen. Hierzu sind tachymetrische
Geländeaufnahmen vor und nach den Bauarbeiten
durchzuführen, die auch größtenteils Grundlage für die
Massenermittlung und entsprechend der vorliegenden
Ausschreibung beschriftet sind. Die Pläne oder ggfls.
beigefügten Listen müssen die nach Maßgabe des AG und
AN notwendigen Maßangaben (Flächen, Längen, Höhen)
enthalten
Vor Endausfertigung sind dem AG Vorabzüge zur Korrektur
zu übergeben.  Bestands- und Abrechnungspläne sind
jeweils im Maßstab 1:250 oder größer anzufertigen. Beim
Vorliegen verschiedener Bestands- und Abrechnungsbereiche (Bauabschnitte) ist für jeden
Bereich ein gesonderter Plan zu erstellen. Des Weiteren
ist ein Übersichtsplan mit den einzelnen Bestands- und
Abrechnungsabschnitten beizufügen.  Bestands- und
Abrechnungspläne sind jeweils zweifach als
Papierabzüge, einfach als D01- Datei (entsprechend
beigefügter Datensatzbeschreibung und beigefügtem
Punktnummerkatalog) und einfach als DXF/ DWG- Datei
(ACAD 2007) auf CD zu liefern. Die Daten der DXF/ DWG-
Datei sind unter Beachtung der Ebenen-/Layer-Struktur
des AG anzufertigen, d.h. für jeden Oberflächentyp/
Nutzart (Pflaster Gehweg, Pflaster Parkstreifen,
Asphalt, o.ä.) ist ein gesonderter Layer anzulegen.

Alle auf gemessenen Flächen sind als geschlossene
Polylinien (Umringe) darzustellen.
Alle durchgehenden Linienbauwerke wie z.B. Bordanlagen
etc. sind als zusammenhängende Polylinien (Polygonzüge)
darzustellen.
Menge: 1,000 psch

**09.3.020 Aufmaßzeichnungen für Kanalhausanschlüsse und Sinkkästen**
*** Pauschalposition
Aufmaß- und Abrechnungszeichnungen für Kanalanschlussleitungen herstellen und dem Auftraggeber übergeben.

Folgende Einzelheiten aufmessen und eintragen:
- Objekt und Straßenbezeichnung
- Anschrift des Anschlussnehmers
- Lage und Tiefenlage des Anschlussstutzens am
Hauptkanal
- Lage und Tiefenlage des Übernahmepunktes alt/neu
- Lage und Abwinkelungen, Knicke, Gefällewechsel, o.ä.

Aufmaß der Haus- und Sinkkastenanschlüsse nach
vermessungstechnischen Grundsätzen so durchfüren, dass
die aufgeführten Bedingungen eindeutig bestimmt und die
Rohrleitungen jederzeit wieder auffindbar sind.
Aufmaß-, Abrechnungszeichnungen und Fotos sind vor der
Schlussrechnung vorzulegen.

Die Gerinnesohlen des Rohrstutzens an der Hauptleitung
und am Rohrende sowie die Geländehöhe an diesen Stellen
auf das Höhenfestpunktnetz einnivellieren.
Folge der Einzelrohre, Form- und Passstücke skizzenhaft
darstellen.
Die Aufmaßzeichnungen sind gemeinsam mit der Örtlichen
Bauüberwachung zu erstellen.

Die Aufmaß- und Abrechnungsskizzen sind durch die
örtliche Bauüberwachung durch Unterschrift anerkennen
zu lassen.
Menge: 1,000 psch
